# Acometida provisional a caseta prefabricada de obra

- Propiedad del archivo: CYPE Ingenieros S.A.
- Formato: FIEBDC-3/2016
- Programa: Generador de precios de la construcción. CYPE Ingenieros, S.A.
- Fecha: 28/05/2024
- Ámbito geográfico: Panamá
- Divisa: USD
- Costes indirectos: 3 %
- Gastos generales: 13 %
- Beneficio industrial: 6 %
- IVA: 13 %

## Y Seguridad y salud ocupacional ocupacional

### YP Instalaciones provisionales de higiene y bienestar

#### YPA Acometidas a casetas prefabricadas

**YPA010** Ud Acometida provisional a caseta prefabricada de obra.
Acometida provisional de sistema sanitario enterrada a caseta prefabricada de obra. Incluso conexión a la red general municipal, hasta una distancia máxima de 8 m.
Incluye: Excavación manual de las zanjas y sistema sanitario de tierras sueltas del fondo excavado. Replanteo del recorrido de la acometida. Presentación en seco de los tubos. Vertido de la arena en el fondo de la zanja. Colocación de los colectores. Montaje, conexionado y comprobación de su correcto funcionamiento. Reposición del piso con concreto simple. Desmontaje del conjunto.
Criterio de medición de proyecto: Número de unidades previstas, según Estudio o Estudio Básico de Seguridad y Salud.
Criterio de medición de obra: Se medirá el número de unidades realmente ejecutadas según especificaciones de Estudio o Estudio Básico de Seguridad y Salud.

| Código | Ud | Descripción | Rendimiento | Precio | Importe |
|---|---|---|---|---|---|
| mt50ica010b | Ud | Acometida provisional de sistema sanitario a caseta prefabricada de obra. (material) | 1 | 811.49 | 811.490 |
| % | % | Herramientas | 2 % | 811.490 | 16.230 |
|  |  | Costes directos |  |  | 827.720 |
