# Grifería monomando para bidé

- Propiedad del archivo: CYPE Ingenieros S.A.
- Formato: FIEBDC-3/2016
- Programa: Generador de precios de la construcción. CYPE Ingenieros, S.A.
- Fecha: 06/11/2025
- Ámbito geográfico: Panamá
- Divisa: USD
- Costes indirectos: 3 %
- Gastos generales: 13 %
- Beneficio industrial: 6 %
- IVA: 13 %

## S Señalización y equipamiento

### SG Griferías

#### SGE Para bidés

**SGE020** Ud Grifería monomando para bidé.
Grifería monomando formada por grifo mezclador monomando de repisa para bidé, serie Karim Due, modelo 88946000 "GALINDO", de latón, acabado cromado, con cartucho cerámico, aireador y con desagüe automático. Incluso elementos de conexión, enlaces de alimentación flexibles de 3/8" de diámetro y 450 mm de longitud, válvula antirretorno y dos llaves de paso.
Incluye: Replanteo. Colocación. Conexionado. Comprobación de su correcto funcionamiento.
Criterio de medición de proyecto: Número de unidades previstas, según documentación gráfica de Proyecto.
Criterio de medición de obra: Se medirá el número de unidades realmente colocadas según especificaciones de Proyecto.

| Código | Ud | Descripción | Rendimiento | Precio | Importe |
|---|---|---|---|---|---|
| mt31gma010Bd | Ud | Grifo mezclador monomando de repisa para bidé, serie Karim Due, modelo 88946000 "GALINDO", de latón, acabado cromado, con cartucho cerámico, aireador y con desagüe automático, incluso elementos de conexión, enlaces de alimentación flexibles de 3/8" de diámetro y 450 mm de longitud, válvula antirretorno y dos llaves de paso. (material) | 1 | 191.06 | 191.060 |
| mt37www010 | Ud | Material auxiliar para instalaciones de plomería sanitaria. (material) | 1 | 2.01 | 2.010 |
| mo008 | h | Plomero. (mano de obra) | 0.509 | 19.14 | 9.742 |
| % | % | Herramientas | 2 % | 202.812 | 4.056 |
|  |  | Costes directos |  |  | 206.868 |

## Recursos

**mt31gma010Bd** Ud Grifo mezclador monomando de repisa para bidé
Datos técnicos: Coste energético 201.237 MJ; Emisión de CO2 13.582 kg
Residuos:
- embalaje: re150101 Envases de papel y cartón. (componente de residuo); rendimiento 0.076 kg; Código LER 15 01 01; Masa del elemento 1 kg; Volumen 0.001333 m3
