# Interruptor automático magnetotérmico, modular

- Propiedad del archivo: CYPE INGENIEROS, S.A.
- Formato: FIEBDC-3/2002
- Ámbito geográfico: Panamá
- Divisa: USD
- Costes indirectos: 3.00 %
- Gastos generales: 13.00 %
- Beneficio industrial: 6.00 %
- IVA: 13.00 %

## I Instalaciones

### IE Eléctricas

#### IEX Aparamenta

**IEX050** Ud Interruptor automático magnetotérmico, modular.
Interruptor automático magnetotérmico compacto, poder de corte 6 kA, curva C, bipolar (1P+N), intensidad nominal 2 A, EPC 61N C02 "GENERAL ELECTRIC", montaje sobre carril DIN. Totalmente montado, conexionado y probado.
Incluye: Montaje y conexionado del elemento.
Criterio de medición de proyecto: Número de unidades previstas, según documentación gráfica de Proyecto.
Criterio de medición de obra: Se medirá el número de unidades realmente ejecutadas según especificaciones de Proyecto.

| Código | Ud | Descripción | Rendimiento | Precio | Importe |
|---|---|---|---|---|---|
| mt35gee006aa | Ud | Interruptor automático magnetotérmico compacto, poder de corte 6 kA, curva C, bipolar (1P+N), intensidad nominal 2 A, EPC 61N C02 "GENERAL ELECTRIC", montaje sobre carril DIN. (material) | 1.000 | 92.65 | 92.65 |
| mo003 | h | Instalador instalador electricista. (mano de obra) | 0.273 | 18.33 | 5.00 |
| % | % | Herramientas | 2 % | 97.65 | 1.95 |
|  |  | Costes directos |  |  | 99.60 |
