# Interruptor automático magnetotérmico, modular

- Propiedad del archivo: CYPE Ingenieros S.A.
- Formato: FIEBDC-3/2016
- Programa: Generador de precios de la construcción. CYPE Ingenieros, S.A.
- Fecha: 25/10/2024
- Ámbito geográfico: Panamá
- Divisa: USD
- Costes indirectos: 3 %
- Gastos generales: 13 %
- Beneficio industrial: 6 %
- IVA: 13 %

## I Instalaciones

### IE Eléctricas

#### IEX Aparamenta

**IEX050** Ud Interruptor automático magnetotérmico, modular.
Interruptor automático magnetotérmico, poder de corte 6 kA, curva C, unipolar (1P), intensidad nominal 6 A, MUN106A "HAGER", montaje sobre carril DIN. Totalmente montado, conexionado y probado.
Incluye: Montaje y conexionado del elemento.
Criterio de medición de proyecto: Número de unidades previstas, según documentación gráfica de Proyecto.
Criterio de medición de obra: Se medirá el número de unidades realmente ejecutadas según especificaciones de Proyecto.

| Código | Ud | Descripción | Rendimiento | Precio | Importe |
|---|---|---|---|---|---|
| mt35hag001aa | Ud | Interruptor automático magnetotérmico, poder de corte 6 kA, curva C, unipolar (1P), intensidad nominal 6 A, MUN106A "HAGER", montaje sobre carril DIN. (material) | 1 | 39.5 | 39.500 |
| mo003 | h | Instalador instalador electricista. (mano de obra) | 0.204 | 18.33 | 3.739 |
| % | % | Herramientas | 2 % | 43.239 | 0.865 |
|  |  | Costes directos |  |  | 44.104 |

## Recursos

**mt35hag001aa** Ud Interruptor automático magnetotérmico
Datos técnicos: Coste energético 10.819 MJ; Emisión de CO2 0.596 kg
Residuos:
- embalaje: re150101 Envases de papel y cartón. (componente de residuo); rendimiento 0.032 kg; Código LER 15 01 01; Masa del elemento 1 kg; Volumen 0.001333 m3
