# Falso piso de concreto

- Propiedad del archivo: CYPE INGENIEROS, S.A.
- Formato: FIEBDC-3/2002
- Ámbito geográfico: Panamá
- Divisa: USD
- Costes indirectos: 3.00 %
- Gastos generales: 13.00 %
- Beneficio industrial: 6.00 %
- IVA: 13.00 %

## A Acondicionamiento del terreno

### AN Nivelación

#### ANS Losas sobre relleno

**ANS010** m² Falso piso de concreto.
Falso piso de concreto con adición de fibras de 10 cm de espesor, realizado con concreto f'c=175 kg/cm² (2500 psi), clase de exposición F0 S0 P0 C0, tamaño máximo del agregado 9,5 mm (3/8" ASTM Nº 8), consistencia blanda, preparado en obra y vaciado con medios manuales con un contenido de fibras sin función estructural, fibras de vidrio resistentes a los álcalis (AR) de 2 kg/m³, extendido y vibrado manual mediante regla vibrante, sin tratamiento de su superficie; con juntas de retracción de 5 mm de espesor, mediante corte con disco de diamante. Incluso panel de poliestireno expandido de 3 cm de espesor, para la ejecución de juntas de expansión.
Criterio de valoración económica: El precio no incluye la base de la losa sobre relleno.
Incluye: Preparación de la superficie de apoyo del concreto. Replanteo de las juntas de construcción y de dilatación. Tendido de niveles mediante toques, maestras de concreto o reglas. Riego de la superficie base. Formación de juntas de construcción y de juntas perimetrales de dilatación. Conexionado, anclaje y emboquillado de las redes de instalaciones proyectadas. Preparación del concreto. Vaciado, extendido y vibrado del concreto. Curado del concreto. Replanteo de las juntas de retracción. Corte del concreto. Limpieza final de las juntas de retracción.
Criterio de medición de proyecto: Superficie medida según documentación gráfica de Proyecto.
Criterio de medición de obra: Se medirá la superficie realmente ejecutada según especificaciones de Proyecto, sin deducir la superficie ocupada por las columnas situados dentro de su perímetro.

| Código | Ud | Descripción | Rendimiento | Precio | Importe |
|---|---|---|---|---|---|
| mt08fic020b | kg | Fibras de vidrio resistentes a los álcalis (AR), con un contenido mínimo de zirconio del 17,1%, de 13 mm de longitud y 13,5 micras de diámetro, con 100 filamentos por hebra unidos entre sí mediante adhesivo, límite elástico 74000 N/mm², resistencia a tracción 1620 MPa, para prevenir fisuras por retracción en elementos de concreto. (material) | 0.200 | 11.87 | 2.37 |
| mt08aaa010a | m³ | Agua. (material) | 0.022 | 2.04 | 0.04 |
| mt01arg000h | m³ | Arena cribada. (material) | 0.050 | 20.27 | 1.01 |
| mt01arg001ha | m³ | Agregado grueso homogeneizado, de tamaño máximo 9,5 mm (3/8" ASTM Nº 8). (material) | 0.088 | 25.77 | 2.27 |
| mt08cem000h | kg | Cemento gris en sacos. (material) | 32.256 | 0.20 | 6.45 |
| mt16pea020c | m² | Panel rígido de poliestireno expandido, mecanizado lateral recto, de 30 mm de espesor, resistencia térmica 0,8 m²K/W, conductividad térmica 0,036 W/(mK), para junta de dilatación. (material) | 0.050 | 2.89 | 0.14 |
| mq06vib020 | h | Regla vibrante de 3 m. (maquinaria) | 0.084 | 6.21 | 0.52 |
| mq06cor020 | h | Equipo para corte de juntas en losas sobre relleno de concreto. (maquinaria) | 0.082 | 12.64 | 1.04 |
| mq06hor010 | h | Concretera eléctrica con una capacidad de amasado de 160 l. (maquinaria) | 0.063 | 4.10 | 0.26 |
| mo113 | h | Peón de albañilería. (mano de obra) | 0.173 | 11.01 | 1.90 |
| mo112 | h | Ayudante de albañilería. (mano de obra) | 0.201 | 11.19 | 2.25 |
| mo020 | h | Albañil especializado en mampostería. (mano de obra) | 0.061 | 17.84 | 1.09 |
| mo077 | h | Principiante de albañilería. (mano de obra) | 0.031 | 11.44 | 0.35 |
| % | % | Herramientas | 2 % | 19.69 | 0.39 |
|  |  | Costes directos |  |  | 20.08 |
