# Foso de elevador

- Propiedad del archivo: CYPE INGENIEROS, S.A.
- Formato: FIEBDC-3/2002
- Ámbito geográfico: Panamá
- Divisa: USD
- Costes indirectos: 3.00 %
- Gastos generales: 13.00 %
- Beneficio industrial: 6.00 %
- IVA: 13.00 %

## C Fundaciones

### CV Elementos singulares

#### CVF Foso de elevador

**CVF010** m³ Foso de elevador.
Foso de elevador a nivel de fundación, mediante vaso de concreto armado, realizado con concreto f'c=210 kg/cm² (3000 psi), clase de exposición F0 S0 P0 C0, tamaño máximo del agregado 25 mm (1" ASTM Nº 57), consistencia blanda, preparado en obra, y vaciado con medios manuales, y acero Grado 60 (fy=4200 kg/cm²), con una cuantía aproximada de 50 kg/m³. Incluso armaduras para formación de vigas de amarre de borde y refuerzos, espigas, alambre de atar, separadores y líquido desmoldante MasterFinish RL 294 "MBCC de Sika", para evitar la adherencia del concreto a la cimbra.
Criterio de valoración económica: El precio incluye el construcción y desmontaje del sistema de cimbra y el corte, doblado y montaje de la armadura en el lugar definitivo de su colocación en obra.
Incluye: Replanteo y trazado de los elementos. Colocación de separadores y fijación de las armaduras. Montaje del sistema de cimbra. Preparación del concreto. Vaciado y compactación del concreto. Desmontaje de la cimbra. Curado del concreto.
Criterio de medición de proyecto: Volumen medido sobre las secciones teóricas de cálculo, según documentación gráfica de Proyecto.
Criterio de medición de obra: Se medirá el volumen teórico ejecutado según especificaciones de Proyecto.

| Código | Ud | Descripción | Rendimiento | Precio | Importe |
|---|---|---|---|---|---|
| mt08eme040 | m² | Paneles metálicos de varias dimensiones, para cimbrar elementos de concreto. (material) | 0.025 | 70.73 | 1.77 |
| mt50spa052b | m | Tablón de madera de pino, de 20x7,2 cm. (material) | 0.100 | 8.60 | 0.86 |
| mt50spa081a | Ud | Puntal metálico telescópico, de hasta 3 m de altura. (material) | 0.065 | 26.19 | 1.70 |
| mt08eme051a | m | Fleje de acero galvanizado, para cimbra metálica. (material) | 0.500 | 0.39 | 0.20 |
| mt08var050 | kg | Alambre galvanizado para atar, de 1,30 mm de diámetro. (material) | 0.450 | 2.04 | 0.92 |
| mt08var060 | kg | Puntas de acero de 20x100 mm. (material) | 0.500 | 11.90 | 5.95 |
| mt08dba010g | l | Agente desmoldeante, a base de aceites especiales, emulsionable en agua MasterFinish RL 294 "MBCC de Sika", para cimbras metálicas, fenólicas o de madera. (material) | 0.150 | 2.53 | 0.38 |
| mt07sep010ab | Ud | Separador homologado de plástico, para armaduras de fundaciones de varios diámetros. (material) | 4.000 | 0.22 | 0.88 |
| mt07aco020d | Ud | Separador homologado para muros. (material) | 8.000 | 0.09 | 0.72 |
| mt07aco110c | kg | Acero en varillas corrugadas, Grado 60 (fy=4200 kg/cm²), de varios diámetros, según ASTM A 615. (material) | 51.000 | 0.92 | 46.92 |
| mt08aaa010a | m³ | Agua. (material) | 0.231 | 2.04 | 0.47 |
| mt01arg000h | m³ | Arena cribada. (material) | 0.616 | 20.27 | 12.49 |
| mt01arg001hq | m³ | Agregado grueso homogeneizado, de tamaño máximo 25 mm (1" ASTM Nº 57). (material) | 0.924 | 26.30 | 24.30 |
| mt08cem000h | kg | Cemento gris en sacos. (material) | 385.000 | 0.20 | 77.00 |
| mq06hor010 | h | Concretera eléctrica con una capacidad de amasado de 160 l. (maquinaria) | 0.765 | 4.10 | 3.14 |
| op00ciz020 |  | Cizalla para acero en varillas corrugadas. | 1.000 | 0.00 | 0.00 |
| op00ata010 |  | Atadora de armadura. | 1.000 | 0.00 | 0.00 |
| au00auh040 |  | Vibrador de concreto, eléctrico. | 1.000 | 0.00 | 0.00 |
| mo044 | h | Cimbrero. (mano de obra) | 1.817 | 18.57 | 33.74 |
| mo091 | h | Principiante de cimbrero. (mano de obra) | 2.423 | 11.90 | 28.83 |
| mo043 | h | Reforzador. (mano de obra) | 0.388 | 18.57 | 7.21 |
| mo090 | h | Principiante de reforzador. (mano de obra) | 0.581 | 11.90 | 6.91 |
| mo113 | h | Peón de albañilería. (mano de obra) | 1.272 | 11.01 | 14.00 |
| mo112 | h | Ayudante de albañilería. (mano de obra) | 1.333 | 11.19 | 14.92 |
| % | % | Herramientas | 2 % | 283.31 | 5.67 |
|  |  | Costes directos |  |  | 288.98 |
