# Sistema de cimbra reutilizable para columna rectangular o cuadrada

- Propiedad del archivo: CYPE INGENIEROS, S.A.
- Formato: FIEBDC-3/2002
- Ámbito geográfico: Panamá
- Divisa: USD
- Costes indirectos: 3.00 %
- Gastos generales: 13.00 %
- Beneficio industrial: 6.00 %
- IVA: 13.00 %

## E Estructuras

### EH Concreto armado

#### EHS Columnas

**EHS012** m² Sistema de cimbra reutilizable para columna rectangular o cuadrada.
Construcción y desmontaje de sistema de cimbra reutilizable para formación de columna rectangular o cuadrada de concreto armado, con acabado para revestir en planta de hasta 3 m de altura libre, formado por: superficie de la cimbra de láminas metálicas, amortizables en 50 usos y estructura soporte vertical de puntales metálicos, amortizables en 150 usos. Incluso berenjenos y líquido desmoldante MasterFinish RL 294 "MBCC de Sika", para evitar la adherencia del concreto a la cimbra.
Incluye: Replanteo. Montaje del sistema de cimbra. Desmontaje de la cimbra. Limpieza y almacenamiento de la cimbra.
Criterio de medición de proyecto: Superficie de cimbra en contacto con el concreto, medida según documentación gráfica de Proyecto.
Criterio de medición de obra: Se medirá la superficie de cimbra en contacto con el concreto realmente ejecutada según especificaciones de Proyecto.

| Código | Ud | Descripción | Rendimiento | Precio | Importe |
|---|---|---|---|---|---|
| mt08eup010b | m² | Lámina metálica de 50x50 cm, para cimbra de columnas de concreto armado de sección rectangular o cuadrada, de hasta 3 m de altura, incluso accesorios de montaje. (material) | 0.024 | 65.29 | 1.57 |
| mt50spa081a | Ud | Puntal metálico telescópico, de hasta 3 m de altura. (material) | 0.007 | 26.19 | 0.18 |
| mt08var040a | Ud | Berenjeno de PVC, de varias dimensiones y 2500 mm de longitud. (material) | 1.338 | 0.75 | 1.00 |
| mt08dba010g | l | Agente desmoldeante, a base de aceites especiales, emulsionable en agua MasterFinish RL 294 "MBCC de Sika", para cimbras metálicas, fenólicas o de madera. (material) | 0.030 | 2.53 | 0.08 |
| mo044 | h | Cimbrero. (mano de obra) | 0.448 | 18.57 | 8.32 |
| mo091 | h | Principiante de cimbrero. (mano de obra) | 0.512 | 11.90 | 6.09 |
| % | % | Herramientas | 2 % | 17.24 | 0.34 |
|  |  | Costes directos |  |  | 17.58 |
