# Colocación de inyectores externos, en fisura de elemento de concreto

- Propiedad del archivo: CYPE INGENIEROS, S.A.
- Formato: FIEBDC-3/2002
- Ámbito geográfico: Panamá
- Divisa: USD
- Costes indirectos: 3.00 %
- Gastos generales: 13.00 %
- Beneficio industrial: 6.00 %
- IVA: 13.00 %

## E Estructuras

### EH Concreto armado

#### EHY Reparaciones

**EHY063** m Colocación de inyectores externos, en fisura de elemento de concreto.
Colocación de inyectores externos, cada 20 cm, en fisura de elemento de concreto, con adhesivo tixotrópico de dos componentes a base de resina epoxi, MasterBrace ADH 1460 "MBCC de Sika", y sellado superficial de la fisura, con el mismo material, a fin de evitar la fuga de la lechada durante el proceso de inyección.
Criterio de valoración económica: El precio no incluye la inyección de la resina.
Incluye: Sellado superficial de la fisura. Replanteo. Fijación de los inyectores. Retirada de los inyectores. Eliminación del material de sellado sobrante.
Criterio de medición de proyecto: Longitud medida según documentación gráfica de Proyecto.
Criterio de medición de obra: Se medirá la longitud realmente ejecutada según especificaciones de Proyecto.

| Código | Ud | Descripción | Rendimiento | Precio | Importe |
|---|---|---|---|---|---|
| mt09reh121 | Ud | Tapón inyector externo. (material) | 5.000 | 0.52 | 2.60 |
| mt09reh122 | Ud | Inyector externo. (material) | 5.000 | 1.70 | 8.50 |
| mt09reh120d | kg | Adhesivo tixotrópico de dos componentes a base de resina epoxi, MasterBrace ADH 1460 "MBCC de Sika", para la correcta unión entre el concreto fresco y el concreto endurecido o para mejorar la adherencia del concreto endurecido y el acero. (material) | 0.425 | 14.58 | 6.20 |
| mo020 | h | Albañil especializado en mampostería. (mano de obra) | 0.534 | 17.84 | 9.53 |
| mo112 | h | Ayudante de albañilería. (mano de obra) | 0.565 | 11.19 | 6.32 |
| % | % | Herramientas | 2 % | 33.15 | 0.66 |
|  |  | Costes directos |  |  | 33.81 |
