# Impermeabilización de junta de construcción en contacto con el agua, con perfil hidroexpansivo

- Propiedad del archivo: CYPE INGENIEROS, S.A.
- Formato: FIEBDC-3/2002
- Ámbito geográfico: Panamá
- Divisa: USD
- Costes indirectos: 3.00 %
- Gastos generales: 13.00 %
- Beneficio industrial: 6.00 %
- IVA: 13.00 %

## N Aislamientos e impermeabilizaciones

### NI Impermeabilizaciones

#### NIJ Juntas

**NIJ111** m Impermeabilización de junta de construcción en contacto con el agua, con perfil hidroexpansivo.
Impermeabilización de junta de construcción, vertical u horizontal, expuesta a presión hidrostática, temporal o permanente, con perfil hidroexpansivo de bentonita, de expansión controlada en contacto con agua, de 20x10 mm, colocado con solapes, fijado con adhesivo y clavos cada 30 cm.
Incluye: Limpieza del soporte. Replanteo. Aplicación del adhesivo. Colocación del perfil. Fijación mecánica del perfil.
Criterio de medición de proyecto: Longitud medida según documentación gráfica de Proyecto.
Criterio de medición de obra: Se medirá la longitud realmente ejecutada según especificaciones de Proyecto.

| Código | Ud | Descripción | Rendimiento | Precio | Importe |
|---|---|---|---|---|---|
| mt15sja160a | m | Perfil hidroexpansivo de bentonita, de expansión controlada en contacto con agua, de 20x10 mm. (material) | 1.050 | 4.81 | 5.05 |
| mt15sja165 | l | Imprimación adhesiva para perfiles hidroexpansivos de bentonita. (material) | 0.015 | 10.50 | 0.16 |
| mt50spa100a | Ud | Punta de acero de 14x40 mm (diámetro 2,3 mm). (material) | 3.000 | 0.02 | 0.06 |
| mo032 | h | Aplicador de productos impermeabilizantes. (mano de obra) | 0.133 | 17.84 | 2.37 |
| % | % | Herramientas | 2 % | 7.64 | 0.15 |
|  |  | Costes directos |  |  | 7.79 |
