# Revestimiento realcalinizador y protector del concreto armado frente a la carbonatación

- Propiedad del archivo: CYPE Ingenieros S.A.
- Formato: FIEBDC-3/2016
- Programa: Generador de precios de la construcción. CYPE Ingenieros, S.A.
- Fecha: 25/10/2024
- Ámbito geográfico: Panamá
- Divisa: USD
- Costes indirectos: 3 %
- Gastos generales: 13 %
- Beneficio industrial: 6 %
- IVA: 13 %

## E Estructuras

### EH Concreto armado

#### EHO Protecciones

**EHO060** m² Revestimiento realcalinizador y protector del concreto armado frente a la carbonatación.
Aplicación manual de dos capas de revestimiento realcalinizador y protector MasterProtect 126 "MBCC de Sika", de 3 mm de espesor (rendimiento: 3 kg/m² cada capa), para la reducción de la profundidad de carbonatación y posterior protección del concreto armado frente a la carbonatación.
Incluye: Humectación y limpieza de la superficie soporte. Aplicación del producto.
Criterio de medición de proyecto: Superficie medida según documentación gráfica de Proyecto.
Criterio de medición de obra: Se medirá la superficie realmente ejecutada según especificaciones de Proyecto.

| Código | Ud | Descripción | Rendimiento | Precio | Importe |
|---|---|---|---|---|---|
| mt09reh470c | kg | Revestimiento realcalinizador y protector MasterProtect 126 "MBCC de Sika", compuesto por una mezcla de cementos especiales, agregados de granulometría seleccionada y aditivos, sin disolventes, permeable al vapor de agua y con resistencia a las heladas, para la reducción de la profundidad de carbonatación y posterior protección del concreto armado frente a la carbonatación. (material) | 6 | 3.55 | 21.300 |
| mo020 | h | Albañil especializado en mampostería. (mano de obra) | 0.22 | 17.84 | 3.925 |
| mo113 | h | Peón de albañilería. (mano de obra) | 0.22 | 11.01 | 2.422 |
| % | % | Herramientas | 2 % | 27.647 | 0.553 |
|  |  | Costes directos |  |  | 28.200 |
