# Acometida general de sistema sanitario

- Propiedad del archivo: CYPE INGENIEROS, S.A.
- Formato: FIEBDC-3/2002
- Ámbito geográfico: Panamá
- Divisa: USD
- Costes indirectos: 3.00 %
- Gastos generales: 13.00 %
- Beneficio industrial: 6.00 %
- IVA: 13.00 %

## A Acondicionamiento del terreno

### AS Red de desagüe

#### ASB Acometidas

**ASB010** m Acometida general de sistema sanitario.
Acometida general de sistema sanitario, para el desagüe de aguas residuales y/o pluviales a la red general del municipio, con una pendiente mínima del 2%, para el desagüe de aguas residuales y/o pluviales, formada por tubo de PVC liso, serie SN-2, rigidez anular nominal 2 kN/m², de 200 mm de diámetro exterior, con junta elástica, colocado sobre lecho de arena de 10 cm de espesor, debidamente compactada y nivelada con pisón vibrante de guiado manual, relleno lateral compactando hasta los costados y posterior relleno con la misma arena hasta 30 cm por encima de la clave de la tubería, con sus correspondientes juntas y piezas especiales. Incluso lubricante para montaje y concreto simple f'c=210 kg/cm² (3000 psi), clase de exposición F0 S0 P0 C0, tamaño máximo del agregado 25 mm (1" ASTM Nº 57), consistencia plástica para la posterior reposición del pavimento existente.
Criterio de valoración económica: El precio incluye la demolición y el levantado del pavimento existente, pero no incluye la excavación, el relleno principal ni la conexión a la red general de sistema sanitario.
Incluye: Replanteo y trazado de la acometida en planta y pendientes. Rotura del pavimento con compresor. Presentación en seco de tubos y piezas especiales. Vertido de la arena en el fondo de la zanja. Descenso y colocación de los colectores en el fondo de la zanja. Montaje, conexionado y comprobación de su correcto funcionamiento. Ejecución del relleno envolvente.
Criterio de medición de proyecto: Longitud medida en proyección horizontal, según documentación gráfica de Proyecto, entre caras interiores del muro del edificio y del buzón de la red municipal.
Criterio de medición de obra: Se medirá, en proyección horizontal, la longitud realmente ejecutada según especificaciones de Proyecto, entre caras interiores del muro del edificio y del buzón de la red municipal.

| Código | Ud | Descripción | Rendimiento | Precio | Importe |
|---|---|---|---|---|---|
| mt01ara010a | m³ | Arena con granulometría de 0 a 5 mm de diámetro, limpia. (material) | 0.385 | 19.03 | 7.33 |
| mt11tpb020d | m | Tubo de PVC liso, para sistema sanitario enterrado sin presión, serie SN-2, rigidez anular nominal 2 kN/m², de 200 mm de diámetro exterior y 4 mm de espesor, incluso juntas de goma. (material) | 1.050 | 23.80 | 24.99 |
| mt11ade100a | kg | Lubricante para unión mediante junta elástica de tubos y accesorios. (material) | 0.003 | 30.38 | 0.09 |
| mt10hmf100anc | m³ | Concreto simple f'c=210 kg/cm² (3000 psi), clase de exposición F0 S0 P0 C0, tamaño máximo del agregado 25 mm (1" ASTM Nº 57), consistencia plástica, premezclado, según ACI 318. (material) | 0.090 | 118.11 | 10.63 |
| mq05pdm010b | h | Compresor portátil eléctrico 5 m³/min de caudal. (maquinaria) | 0.679 | 9.18 | 6.23 |
| mq05mai030 | h | Martillo neumático. (maquinaria) | 0.679 | 5.43 | 3.69 |
| mq01ret020b | h | Retrocargadora sobre neumáticos, de 70 kW. (maquinaria) | 0.030 | 48.57 | 1.46 |
| mq02rop020 | h | Pisón vibrante de guiado manual, de 80 kg, con placa de 30x30 cm, tipo rana. (maquinaria) | 0.220 | 4.66 | 1.03 |
| au00auh040 |  | Vibrador de concreto, eléctrico. | 1.000 | 0.00 | 0.00 |
| mo020 | h | Albañil especializado en mampostería. (mano de obra) | 1.216 | 17.84 | 21.69 |
| mo112 | h | Ayudante de albañilería. (mano de obra) | 0.608 | 11.19 | 6.80 |
| mo008 | h | Plomero. (mano de obra) | 0.176 | 18.33 | 3.23 |
| mo107 | h | Principiante de plomería. (mano de obra) | 0.176 | 11.42 | 2.01 |
| % | % | Herramientas | 4 % | 89.18 | 3.57 |
|  |  | Costes directos |  |  | 92.75 |
