# Colector enterrado

- Propiedad del archivo: CYPE INGENIEROS, S.A.
- Formato: FIEBDC-3/2002
- Ámbito geográfico: Panamá
- Divisa: USD
- Costes indirectos: 3.00 %
- Gastos generales: 13.00 %
- Beneficio industrial: 6.00 %
- IVA: 13.00 %

## A Acondicionamiento del terreno

### AS Red de desagüe

#### ASC Colectores

**ASC010** m Colector enterrado.
Colector enterrado de red horizontal de sistema sanitario, con cajas eléctricas, con una pendiente mínima del 2%, para el desagüe de aguas residuales y/o pluviales, formado por tubo de polipropileno, serie SN-10, rigidez anular nominal 10 kN/m², de 400 mm de diámetro exterior, con junta elástica, colocado sobre lecho de arena de 10 cm de espesor, debidamente compactada y nivelada con pisón vibrante de guiado manual, relleno lateral compactando hasta los riñones y posterior relleno con la misma arena hasta 30 cm por encima de la generatriz superior de la tubería. Incluso lubricante para montaje.
Criterio de valoración económica: El precio no incluye las cajas eléctricas, la excavación ni el relleno principal.
Incluye: Replanteo y trazado del conducto en planta y pendientes. Presentación en seco de tubos y piezas especiales. Vertido de la arena en el fondo de la zanja. Descenso y colocación de los colectores en el fondo de la zanja. Montaje, conexionado y comprobación de su correcto funcionamiento. Ejecución del relleno envolvente.
Criterio de medición de proyecto: Longitud medida en proyección horizontal, según documentación gráfica de Proyecto, entre caras interiores de cajas eléctricas.
Criterio de medición de obra: Se medirá, en proyección horizontal, la longitud realmente ejecutada según especificaciones de Proyecto, entre caras interiores de cajas eléctricas, incluyendo los tramos ocupados por piezas especiales.

| Código | Ud | Descripción | Rendimiento | Precio | Importe |
|---|---|---|---|---|---|
| mt01ara010a | m³ | Arena con granulometría de 0 a 5 mm de diámetro, limpia. (material) | 0.590 | 18.68 | 11.02 |
| mt11tpg010g | m | Tubo de polipropileno para sistema sanitario, serie SN-10, rigidez anular nominal 10 kN/m², de pared tricapa, color teja, de 400 mm de diámetro exterior y 13,5 mm de espesor, fabricado según la norma CEN TC 155 WG13, incluso juntas de goma. (material) | 1.050 | 373.47 | 392.14 |
| mt11ade100a | kg | Lubricante para unión mediante junta elástica de tubos y accesorios. (material) | 0.007 | 29.44 | 0.21 |
| mq04dua020b | h | Dumper de descarga frontal de 2 t de carga útil. (maquinaria) | 0.050 | 12.03 | 0.60 |
| mq02rop020 | h | Pisón vibrante de guiado manual, de 80 kg, con placa de 30x30 cm, tipo rana. (maquinaria) | 0.378 | 4.54 | 1.72 |
| mq02cia020j | h | Camión cisterna, de 8 m³ de capacidad. (maquinaria) | 0.005 | 137.76 | 0.69 |
| mo020 | h | Albañil especializado en mampostería. (mano de obra) | 0.352 | 17.17 | 6.04 |
| mo113 | h | Peón de albañilería. (mano de obra) | 0.308 | 10.59 | 3.26 |
| mo008 | h | Plomero. (mano de obra) | 0.307 | 17.64 | 5.42 |
| mo107 | h | Principiante de plomería. (mano de obra) | 0.154 | 10.99 | 1.69 |
| % | % | Herramientas | 2 % | 422.79 | 8.46 |
|  |  | Costes directos |  |  | 431.25 |
