# Demolición de losa de concreto armado con medios mecánicos

- Propiedad del archivo: CYPE INGENIEROS, S.A.
- Formato: FIEBDC-3/2002
- Ámbito geográfico: Panamá
- Divisa: USD
- Costes indirectos: 3.00 %
- Gastos generales: 13.00 %
- Beneficio industrial: 6.00 %
- IVA: 13.00 %

## D Demoliciones

### DE Estructuras

#### DEH Concreto

**DEH021** m² Demolición de losa de concreto armado con medios mecánicos.
Demolición de losa maciza de concreto armado de 39 a 45 cm de canto total, con retroexcavadora con martillo rompedor, previo levantado del piso y contrapiso, y carga manual sobre camión o contenedor.
Criterio de valoración económica: El precio no incluye el levantado del pavimento.
Incluye: Replanteo de la superficie de losa a demoler. Demolición del elemento. Corte de las armaduras. Fragmentación de los escombros en piezas manejables. Retirada y acopio de escombros. Limpieza de los restos de obra. Carga manual de escombros sobre camión o contenedor.
Criterio de medición de proyecto: Superficie medida según documentación gráfica de Proyecto.
Criterio de medición de obra: Se medirá la superficie realmente demolida según especificaciones de Proyecto.

| Código | Ud | Descripción | Rendimiento | Precio | Importe |
|---|---|---|---|---|---|
| mq01exn050c | h | Retroexcavadora sobre neumáticos, de 85 kW, con martillo rompedor. (maquinaria) | 0.600 | 86.45 | 51.87 |
| mq08sol010 | h | Equipo de oxicorte, con acetileno como combustible y oxígeno como comburente. (maquinaria) | 0.360 | 9.80 | 3.53 |
| mo112 | h | Ayudante de albañilería. (mano de obra) | 0.611 | 11.19 | 6.84 |
| mo019 | h | Soldador. (mano de obra) | 0.367 | 18.07 | 6.63 |
| mo113 | h | Peón de albañilería. (mano de obra) | 0.917 | 11.01 | 10.10 |
| % | % | Herramientas | 2 % | 78.97 | 1.58 |
|  |  | Costes directos |  |  | 80.55 |
