# Demolición de hoja principal de fachada ventilada, de mampostería revestida

- Propiedad del archivo: CYPE INGENIEROS, S.A.
- Formato: FIEBDC-3/2002
- Ámbito geográfico: Panamá
- Divisa: USD
- Costes indirectos: 3.00 %
- Gastos generales: 13.00 %
- Beneficio industrial: 6.00 %
- IVA: 13.00 %

## D Demoliciones

### DF Fachadas

#### DFA Ventiladas

**DFA020** m² Demolición de hoja principal de fachada ventilada, de mampostería revestida.
Demolición de hoja principal de fachada ventilada, de mampostería revestida, formada por bloque de concreto de 20 cm de espesor, con martillo neumático, sin afectar a los elementos constructivos contiguos, y carga manual sobre camión o contenedor.
Incluye: Demolición de la mampostería y sus revestimientos. Fragmentación de los escombros en piezas manejables. Retirada y acopio de escombros. Limpieza de los restos de obra. Carga manual de escombros sobre camión o contenedor.
Criterio de medición de proyecto: Superficie medida según documentación gráfica de Proyecto.
Criterio de medición de obra: Se medirá la superficie realmente demolida según especificaciones de Proyecto.

| Código | Ud | Descripción | Rendimiento | Precio | Importe |
|---|---|---|---|---|---|
| mq05mai030 | h | Martillo neumático. (maquinaria) | 0.141 | 5.29 | 0.75 |
| mq05pdm110 | h | Compresor portátil diesel media presión 10 m³/min. (maquinaria) | 0.141 | 8.98 | 1.27 |
| mo112 | h | Ayudante de albañilería. (mano de obra) | 0.144 | 10.77 | 1.55 |
| mo113 | h | Peón de albañilería. (mano de obra) | 0.146 | 10.59 | 1.55 |
| % | % | Herramientas | 2 % | 5.12 | 0.10 |
|  |  | Costes directos |  |  | 5.22 |
