# Desmontaje de farola

- Propiedad del archivo: CYPE INGENIEROS, S.A.
- Formato: FIEBDC-3/2002
- Ámbito geográfico: Panamá
- Divisa: USD
- Costes indirectos: 3.00 %
- Gastos generales: 13.00 %
- Beneficio industrial: 6.00 %
- IVA: 13.00 %

## D Demoliciones

### DU Urbanización interior del terreno

#### DUI Iluminación exterior

**DUI030** Ud Desmontaje de farola.
Desmontaje de farola con columna de acero, de hasta 4 m de altura, y carga manual sobre camión o contenedor.
Criterio de valoración económica: El precio incluye el desmontaje de los accesorios y de los elementos de fijación, pero no incluye la demolición de la fundación.
Incluye: Desmontaje del elemento. Fragmentación del material desmontado en piezas manejables. Retirada y acopio del material desmontado. Limpieza de los restos de obra. Carga manual del material desmontado y restos de obra sobre camión o contenedor.
Criterio de medición de proyecto: Número de unidades previstas, según documentación gráfica de Proyecto.
Criterio de medición de obra: Se medirá el número de unidades realmente desmontadas según especificaciones de Proyecto.

| Código | Ud | Descripción | Rendimiento | Precio | Importe |
|---|---|---|---|---|---|
| mq04cag010a | h | Camión con grúa de hasta 6 t. (maquinaria) | 0.400 | 65.77 | 26.31 |
| mo003 | h | Instalador instalador electricista. (mano de obra) | 0.102 | 18.33 | 1.87 |
| mo102 | h | Principiante de instalador electricista. (mano de obra) | 0.102 | 11.42 | 1.16 |
| mo112 | h | Ayudante de albañilería. (mano de obra) | 0.285 | 11.19 | 3.19 |
| mo113 | h | Peón de albañilería. (mano de obra) | 0.071 | 11.01 | 0.78 |
| % | % | Herramientas | 2 % | 33.31 | 0.67 |
|  |  | Costes directos |  |  | 33.98 |
