# Acero en vigas

- Propiedad del archivo: CYPE INGENIEROS, S.A.
- Formato: FIEBDC-3/2002
- Ámbito geográfico: Panamá
- Divisa: USD
- Costes indirectos: 3.00 %
- Gastos generales: 13.00 %
- Beneficio industrial: 6.00 %
- IVA: 13.00 %

## E Estructuras

### EA Acero

#### EAV Vigas

**EAV010** kg Acero en vigas.
Acero A 572 Grado 42, en vigas formadas por piezas compuestas de perfiles laminados en caliente, acabado con imprimación antioxidante, con uniones atornilladas en obra, a una altura de más de 3 m.
Criterio de valoración económica: El precio incluye los tornillos, los cortes, los despuntes, las piezas especiales, los casquillos y los elementos auxiliares de montaje.
Incluye: Limpieza y preparación del plano de apoyo. Replanteo y marcado de los ejes. Colocación y fijación provisional de la viga. Aplomado y nivelación. Ejecución de las uniones atornilladas.
Criterio de medición de proyecto: Peso nominal medido según documentación gráfica de Proyecto.
Criterio de medición de obra: Se determinará, a partir del peso obtenido en báscula oficial de las unidades llegadas a obra, el peso de las unidades realmente ejecutadas según especificaciones de Proyecto.

| Código | Ud | Descripción | Rendimiento | Precio | Importe |
|---|---|---|---|---|---|
| mt07ala000ic | kg | Acero laminado A 572 Grado 42, en perfiles laminados en caliente, según ASTM A 572, piezas compuestas, para aplicaciones estructurales, acabado con imprimación antioxidante. Trabajado y montado en taller, para colocar con uniones atornilladas en obra. (material) | 1.000 | 3.03 | 3.03 |
| op00cor020 |  | Cortadora manual de metal, de disco. | 1.000 | 0.00 | 0.00 |
| mo047 | h | Armador. (mano de obra) | 0.015 | 17.87 | 0.27 |
| mo094 | h | Principiante de armador. (mano de obra) | 0.009 | 11.45 | 0.10 |
| % | % | Herramientas | 2 % | 3.40 | 0.07 |
|  |  | Costes directos |  |  | 3.47 |
