# Sombrerete de conducto de ventilación para tanque de combustible líquido

- Propiedad del archivo: CYPE INGENIEROS, S.A.
- Formato: FIEBDC-3/2002
- Ámbito geográfico: Panamá
- Divisa: USD
- Costes indirectos: 3.00 %
- Gastos generales: 13.00 %
- Beneficio industrial: 6.00 %
- IVA: 13.00 %

## I Instalaciones

### IC Calefacción, refrigeración, climatización y agua caliente

#### ICD Combustible líquido

**ICD117** Ud Sombrerete de conducto de ventilación para tanque de combustible líquido.
Sombrerete de conducto de ventilación para tanque de combustible líquido, tipo seta, de 1 1/4", colocado mediante unión roscada. Totalmente montado, conexionado y probado.
Incluye: Replanteo. Conexión del sombrerete al conducto de ventilación.
Criterio de medición de proyecto: Número de unidades previstas, según documentación gráfica de Proyecto.
Criterio de medición de obra: Se medirá el número de unidades realmente ejecutadas según especificaciones de Proyecto.

| Código | Ud | Descripción | Rendimiento | Precio | Importe |
|---|---|---|---|---|---|
| mt38dep030b | Ud | Sombrerete tipo seta, de latón, con rejilla cortafuegos, para roscar, de 1 1/4". (material) | 1.000 | 8.11 | 8.11 |
| mo004 | h | Instalador de calefacción. (mano de obra) | 0.102 | 17.64 | 1.80 |
| mo103 | h | Principiante de instalador de calefacción. (mano de obra) | 0.102 | 10.99 | 1.12 |
| % | % | Herramientas | 2 % | 11.03 | 0.22 |
|  |  | Costes directos |  |  | 11.25 |
