# Estufa a pellets

- Propiedad del archivo: CYPE INGENIEROS, S.A.
- Formato: FIEBDC-3/2002
- Ámbito geográfico: Panamá
- Divisa: USD
- Costes indirectos: 3.00 %
- Gastos generales: 13.00 %
- Beneficio industrial: 6.00 %
- IVA: 13.00 %

## I Instalaciones

### IC Calefacción, refrigeración, climatización y agua caliente

#### ICH Chimeneas, hogares, cocinas, cassettes insertables y estufas

**ICH030** Ud Estufa a pellets.
Estufa a pellets, potencia térmica nominal total de 5,3 a 17,5 kW (potencia térmica al aire 5 kW y potencia térmica al agua 12,5 kW), rendimiento 92,5%, volumen de calefacción, calculado con un requisito de 40 W/m³, 430 m³, revestimiento de mayólica color miel, sistema de ventilación forzada controlada electrónicamente, con posibilidad de alimentación de un sistema de calefacción por radiadores o por suelo radiante o de producción de agua caliente, con mando a distancia, compuesta de frontal (puerta, rejilla y puerta inferior) de fundición, hogar de ladrillos refractarios, quemador de fundición, cristal cerámico resistente a los 800°C, panel de control con pantalla de led, termostato-programador, empuñadura oculta para apertura, sistema de circulación de agua caliente con bomba y vaso de expansión y depósito para pellets de 56,5 litros. Incluso accesorios de conexión al conducto de desagüe de los productos de la combustión, sin incluir este conducto. Totalmente montada y conexionada.
Incluye: Replanteo de la estufa. Presentación de los elementos. Montaje de la estufa y sus accesorios. Conexión al conducto de desagüe.
Criterio de medición de proyecto: Número de unidades previstas, según documentación gráfica de Proyecto.
Criterio de medición de obra: Se medirá el número de unidades realmente ejecutadas según especificaciones de Proyecto.

| Código | Ud | Descripción | Rendimiento | Precio | Importe |
|---|---|---|---|---|---|
| mt38arc030el | Ud | Estufa a pellets, potencia térmica nominal total de 5,3 a 17,5 kW (potencia térmica al aire 5 kW y potencia térmica al agua 12,5 kW), rendimiento 92,5%, volumen de calefacción, calculado con un requisito de 40 W/m³, 430 m³, revestimiento de mayólica color miel, sistema de ventilación forzada controlada electrónicamente, con posibilidad de alimentación de un sistema de calefacción por radiadores o por suelo radiante o de producción de agua caliente, con mando a distancia, compuesta de frontal (puerta, rejilla y puerta inferior) de fundición, hogar de ladrillos refractarios, quemador de fundición, cristal cerámico resistente a los 800°C, panel de control con pantalla de led, termostato-programador, empuñadura oculta para apertura, sistema de circulación de agua caliente con bomba y vaso de expansión y depósito para pellets de 56,5 litros. (material) | 1.000 | 6317.54 | 6317.54 |
| mt38arc600a | Ud | Puesta en marcha y formación en el manejo de estufa a pellets. (material) | 1.000 | 83.61 | 83.61 |
| mo004 | h | Instalador de calefacción. (mano de obra) | 1.019 | 17.64 | 17.98 |
| mo103 | h | Principiante de instalador de calefacción. (mano de obra) | 1.019 | 10.99 | 11.20 |
| % | % | Herramientas | 2 % | 6430.33 | 128.61 |
|  |  | Costes directos |  |  | 6558.94 |
