# Pieza para canal protectora para la línea frigorífica, el cableado eléctrico de alimentación y la red de desagüe de condensados

- Propiedad del archivo: CYPE INGENIEROS, S.A.
- Formato: FIEBDC-3/2002
- Ámbito geográfico: Panamá
- Divisa: USD
- Costes indirectos: 3.00 %
- Gastos generales: 13.00 %
- Beneficio industrial: 6.00 %
- IVA: 13.00 %

## I Instalaciones

### IC Calefacción, refrigeración, climatización y agua caliente

#### ICN Unidades autónomas de climatización

**ICN007** Ud Pieza para canal protectora para la línea frigorífica, el cableado eléctrico de alimentación y la red de desagüe de condensados.
Tapa final de PVC, color blanco RAL 9010, de 30x40 mm.
Criterio de valoración económica: El precio no incluye la línea frigorífica, el cableado eléctrico de alimentación ni la red de desagüe de condensados.
Incluye: Replanteo. Colocación y fijación.
Criterio de medición de proyecto: Número de unidades previstas, según documentación gráfica de Proyecto.
Criterio de medición de obra: Se medirá el número de unidades realmente ejecutadas según especificaciones de Proyecto.

| Código | Ud | Descripción | Rendimiento | Precio | Importe |
|---|---|---|---|---|---|
| mt35une106bc | Ud | Tapa final de PVC, color blanco RAL 9010, de 30x40 mm, con tornillos. (material) | 1.000 | 5.99 | 5.99 |
| op00ato010 |  | Atornillador. | 1.000 | 0.00 | 0.00 |
| mo003 | h | Instalador instalador electricista. (mano de obra) | 0.056 | 17.64 | 0.99 |
| mo102 | h | Principiante de instalador electricista. (mano de obra) | 0.056 | 10.99 | 0.62 |
| % | % | Herramientas | 2 % | 7.60 | 0.15 |
|  |  | Costes directos |  |  | 7.75 |
