# Manguera para cables

- Propiedad del archivo: CYPE INGENIEROS, S.A.
- Formato: FIEBDC-3/2002
- Ámbito geográfico: Panamá
- Divisa: USD
- Costes indirectos: 3.00 %
- Gastos generales: 13.00 %
- Beneficio industrial: 6.00 %
- IVA: 13.00 %

## I Instalaciones

### ID Seguridad

#### IDC Cables

**IDC010** m Manguera para cables.
Manguera apantallada para cables de 8x0,22 mm², libre de halógenos, reacción al fuego clase Dca según UNE-EN 50575.
Incluye: Replanteo del recorrido de la manguera. Tendido de la manguera. Conexionado y comprobación de su correcto funcionamiento.
Criterio de medición de proyecto: Longitud medida según documentación gráfica de Proyecto.
Criterio de medición de obra: Se medirá la longitud realmente ejecutada según especificaciones de Proyecto.

| Código | Ud | Descripción | Rendimiento | Precio | Importe |
|---|---|---|---|---|---|
| mt41ing050h | m | Manguera apantallada para cables de 8x0,22 mm², libre de halógenos, reacción al fuego clase Dca según UNE-EN 50575. (material) | 1.000 | 0.56 | 0.56 |
| mo006 | h | Instalador de equipos y redes de seguridad. (mano de obra) | 0.015 | 18.33 | 0.27 |
| mo105 | h | Principiante de instalador de equipos y redes de seguridad. (mano de obra) | 0.015 | 11.42 | 0.17 |
| % | % | Herramientas | 2 % | 1.00 | 0.02 |
|  |  | Costes directos |  |  | 1.02 |
