# Toma de tierra con pica

- Propiedad del archivo: CYPE INGENIEROS, S.A.
- Formato: FIEBDC-3/2002
- Ámbito geográfico: Panamá
- Divisa: USD
- Costes indirectos: 3.00 %
- Gastos generales: 13.00 %
- Beneficio industrial: 6.00 %
- IVA: 13.00 %

## I Instalaciones

### IE Eléctricas

#### IEP Puesta a tierra

**IEP021** Ud Toma de tierra con pica.
Toma de tierra compuesta por tres picas de acero cobreado de 1,5 m de longitud cada una, hincadas en el terreno, unidas con cable conductor de cobre de 35 mm² de sección, formando un triángulo equilátero, conectadas a puente para comprobación, dentro de una caja eléctrica de registro de polipropileno de 30x30 cm. Incluso grapa abarcón para la conexión del electrodo con la línea de enlace y aditivos para disminuir la resistividad del terreno.
Criterio de valoración económica: El precio no incluye la excavación ni el relleno del trasdós.
Incluye: Replanteo. Hincado de las picas. Colocación de la caja eléctrica de registro. Conexión de los electrodos con la línea de enlace. Conexión a la red de tierra. Montaje, conexionado y comprobación de su correcto funcionamiento.
Criterio de medición de proyecto: Número de unidades previstas, según documentación gráfica de Proyecto.
Criterio de medición de obra: Se medirá el número de unidades realmente ejecutadas según especificaciones de Proyecto.

| Código | Ud | Descripción | Rendimiento | Precio | Importe |
|---|---|---|---|---|---|
| mt35tte010a | Ud | Electrodo para red de toma de tierra cobreado con 300 µm, fabricado en acero, de 14 mm de diámetro y 1,5 m de longitud. (material) | 3.000 | 23.01 | 69.03 |
| mt35ttc010b | m | Conductor de cobre desnudo, de 35 mm². (material) | 7.000 | 4.04 | 28.28 |
| mt35tta040 | Ud | Grapa abarcón para conexión de pica. (material) | 3.000 | 1.44 | 4.32 |
| mt35tta010 | Ud | Caja eléctrica de polipropileno para toma de tierra, de 300x300 mm, con tapa de registro. (material) | 1.000 | 106.41 | 106.41 |
| mt35tta030 | Ud | Puente para comprobación de puesta a tierra de la instalación eléctrica. (material) | 1.000 | 66.15 | 66.15 |
| mt35tta060 | Ud | Saco de 5 kg de sales minerales para la mejora de la conductividad de puestas a tierra. (material) | 1.000 | 5.03 | 5.03 |
| mt35www020 | Ud | Material auxiliar para instalaciones de toma de tierra. (material) | 1.000 | 1.65 | 1.65 |
| mo003 | h | Instalador instalador electricista. (mano de obra) | 0.255 | 18.33 | 4.67 |
| mo102 | h | Principiante de instalador electricista. (mano de obra) | 0.255 | 11.42 | 2.91 |
| mo113 | h | Peón de albañilería. (mano de obra) | 0.024 | 11.01 | 0.26 |
| % | % | Herramientas | 2 % | 288.71 | 5.77 |
|  |  | Costes directos |  |  | 294.48 |
