# Descalcificador

- Propiedad del archivo: CYPE INGENIEROS, S.A.
- Formato: FIEBDC-3/2002
- Ámbito geográfico: Panamá
- Divisa: USD
- Costes indirectos: 3.00 %
- Gastos generales: 13.00 %
- Beneficio industrial: 6.00 %
- IVA: 13.00 %

## I Instalaciones

### IF Plomería

#### IFT Sistemas de tratamiento de agua

**IFT010** Ud Descalcificador.
Descalcificador compacto con mando volumétrico de cuatro ciclos, rosca de 3/4", presión de trabajo de 1,5 a 6 bar, caudal de 1,8 m³/h y de 350x450x550 mm. Incluso tubos entre los distintos elementos y accesorios, llaves de paso de compuerta de latón fundido, filtro de cartucho, electroválvula, tubería de desagüe y grifo para vaciado. Totalmente montado, conexionado y probado.
Incluye: Replanteo. Colocación y fijación del descalcificador. Colocación y fijación de tuberías y accesorios. Conexionado.
Criterio de medición de proyecto: Número de unidades previstas, según documentación gráfica de Proyecto.
Criterio de medición de obra: Se medirá el número de unidades realmente ejecutadas según especificaciones de Proyecto.

| Código | Ud | Descripción | Rendimiento | Precio | Importe |
|---|---|---|---|---|---|
| mt37svc010c | Ud | Válvula de compuerta de latón fundido, para roscar, de 3/4". (material) | 2.000 | 8.20 | 16.40 |
| mt37eqt010cg | Ud | Filtro de cartucho formado por cabeza, vaso y cartucho de tela filtrante, rosca de 3/4", caudal de 3,5 m³/h. (material) | 1.000 | 119.08 | 119.08 |
| mt37eqt100Jl | Ud | Descalcificador compacto con mando volumétrico de cuatro ciclos, rosca de 3/4", presión de trabajo de 1,5 a 6 bar, caudal de 1,8 m³/h y de 350x450x550 mm, incluso electroválvula para el bypass. (material) | 1.000 | 2348.56 | 2348.56 |
| mt36tie010aa | m | Tubo de PVC, serie B, de 32 mm de diámetro y 3 mm de espesor, con extremo abocardado. (material) | 0.500 | 1.88 | 0.94 |
| mt37sve010b | Ud | Válvula de esfera de latón niquelado para roscar de 1/2". (material) | 1.000 | 6.89 | 6.89 |
| mt37www010 | Ud | Material auxiliar para instalaciones de plomería sanitaria. (material) | 1.000 | 1.95 | 1.95 |
| mo008 | h | Plomero. (mano de obra) | 6.114 | 17.64 | 107.85 |
| mo107 | h | Principiante de plomería. (mano de obra) | 6.114 | 10.99 | 67.19 |
| % | % | Herramientas | 4 % | 2668.86 | 106.75 |
|  |  | Costes directos |  |  | 2775.61 |
