# Entrada binaria KNX

- Propiedad del archivo: CYPE INGENIEROS, S.A.
- Formato: FIEBDC-3/2002
- Ámbito geográfico: Panamá
- Divisa: USD
- Costes indirectos: 3.00 %
- Gastos generales: 13.00 %
- Beneficio industrial: 6.00 %
- IVA: 13.00 %

## I Instalaciones

### IM Domóticas e inmóticas

#### IMK Componentes del sistema KNX

**IMK200** Ud Entrada binaria KNX.
Entrada binaria para conectar hasta 8 dispositivos convencionales con tensión nominal 230 V, de 4 módulos, con protocolo de comunicación KNX. Montaje en carril DIN.
Incluye: Montaje y conexionado.
Criterio de medición de proyecto: Número de unidades previstas, según documentación gráfica de Proyecto.
Criterio de medición de obra: Se medirá el número de unidades realmente ejecutadas según especificaciones de Proyecto.

| Código | Ud | Descripción | Rendimiento | Precio | Importe |
|---|---|---|---|---|---|
| mt35dse012a | Ud | Entrada binaria para conectar hasta 8 dispositivos convencionales con tensión nominal 230 V, de 4 módulos, con protocolo de comunicación KNX, con borne de conexión y derivación KNX, para montaje en carril DIN. (material) | 1.000 | 627.60 | 627.60 |
| mo003 | h | Instalador instalador electricista. (mano de obra) | 0.234 | 17.64 | 4.13 |
| mo102 | h | Principiante de instalador electricista. (mano de obra) | 0.234 | 10.99 | 2.57 |
| mo123 | h | Especialista en la puesta en marcha de instalaciones. (mano de obra) | 0.469 | 33.37 | 15.65 |
| % | % | Herramientas | 2 % | 649.95 | 13.00 |
|  |  | Costes directos |  |  | 662.95 |
