# Amortiguador metálico de muelle, montado en suelo, bancada o estructura

- Propiedad del archivo: CYPE INGENIEROS, S.A.
- Formato: FIEBDC-3/2002
- Ámbito geográfico: Panamá
- Divisa: USD
- Costes indirectos: 3.00 %
- Gastos generales: 13.00 %
- Beneficio industrial: 6.00 %
- IVA: 13.00 %

## N Aislamientos e impermeabilizaciones

### NC Amortiguación de vibraciones

#### NCA Amortiguadores y elementos antivibración

**NCA030** Ud Amortiguador metálico de muelle, montado en suelo, bancada o estructura.
Amortiguador metálico de muelle, de 195x82x127 mm, de 40 kg de carga mínima y 100 kg de carga máxima, formado por muelle de acero de alta resistencia acabado con pintura epoxi color azul, cazoletas metálicas adheridas mediante doble sistema de seguridad por pilotes internos y masilla viscoelástica, pieza interna de polietileno y base metálica en ambos extremos con orificios abiertos, montado en suelo, bancada o estructura. Incluso accesorios de montaje.
Incluye: Replanteo. Colocación del amortiguador.
Criterio de medición de proyecto: Número de unidades previstas, según documentación gráfica de Proyecto.
Criterio de medición de obra: Se medirá el número de unidades realmente ejecutadas según especificaciones de Proyecto.

| Código | Ud | Descripción | Rendimiento | Precio | Importe |
|---|---|---|---|---|---|
| mt16avg040e | Ud | Amortiguador metálico de muelle, de 195x82x127 mm, de 40 kg de carga mínima y 100 kg de carga máxima, formado por muelle de acero de alta resistencia acabado con pintura epoxi color azul, cazoletas metálicas adheridas mediante doble sistema de seguridad por pilotes internos y masilla viscoelástica, pieza interna de polietileno y base metálica en ambos extremos con orificios abiertos, para montar en suelo, bancada o estructura. Incluso accesorios de montaje. (material) | 1.000 | 10.98 | 10.98 |
| mo011 | h | Montador. (mano de obra) | 0.102 | 17.64 | 1.80 |
| mo080 | h | Principiante de montador. (mano de obra) | 0.102 | 11.01 | 1.12 |
| % | % | Herramientas | 2 % | 13.90 | 0.28 |
|  |  | Costes directos |  |  | 14.18 |
