# Encuentro de techo plano no transitable, no ventilado con parrilla. Impermeabilización con láminas de PVC

- Propiedad del archivo: CYPE INGENIEROS, S.A.
- Formato: FIEBDC-3/2002
- Ámbito geográfico: Panamá
- Divisa: USD
- Costes indirectos: 3.00 %
- Gastos generales: 13.00 %
- Beneficio industrial: 6.00 %
- IVA: 13.00 %

## Q Cubiertas

### QD Planas no transitables, no ventiladas

#### QDF Puntos singulares

**QDF032** Ud Encuentro de techo plano no transitable, no ventilado con parrilla. Impermeabilización con láminas de PVC.
Encuentro de techo plano no transitable, no ventilado, Deck, tipo convencional con parrilla de PVC, de salida vertical, de 90 mm de diámetro, con paragravillas de polietileno, fijado con soldadura termoplástica a la lámina impermeabilizante de PVC.
Criterio de valoración económica: El precio no incluye la lámina impermeabilizante de PVC.
Incluye: Ejecución de rebaje del soporte alrededor de la parrilla. Limpieza y preparación de la superficie. Colocación de la pieza de refuerzo. Colocación de la parrilla.
Criterio de medición de proyecto: Número de unidades previstas, según documentación gráfica de Proyecto.
Criterio de medición de obra: Se medirá el número de unidades realmente ejecutadas según especificaciones de Proyecto.

| Código | Ud | Descripción | Rendimiento | Precio | Importe |
|---|---|---|---|---|---|
| mt15dan100Db | Ud | Parrilla de PVC, de salida vertical, de 90 mm de diámetro, con paragravillas de polietileno. (material) | 1.000 | 19.53 | 19.53 |
| op00pis010 |  | Pistola de aire caliente para soldadura de materiales termoplásticos. | 1.000 | 0.00 | 0.00 |
| mo029 | h | Aplicador de láminas impermeabilizantes. (mano de obra) | 0.102 | 17.17 | 1.75 |
| mo067 | h | Principiante de aplicador de láminas impermeabilizantes. (mano de obra) | 0.102 | 11.01 | 1.12 |
| mo008 | h | Plomero. (mano de obra) | 0.316 | 17.64 | 5.57 |
| % | % | Herramientas | 2 % | 27.97 | 0.56 |
|  |  | Costes directos |  |  | 28.53 |
