# Alero decorativo

- Propiedad del archivo: CYPE INGENIEROS, S.A.
- Formato: FIEBDC-3/2002
- Ámbito geográfico: Panamá
- Divisa: USD
- Costes indirectos: 3.00 %
- Gastos generales: 13.00 %
- Beneficio industrial: 6.00 %
- IVA: 13.00 %

## Q Cubiertas

### QR Remates

#### QRA Aleros

**QRA010** m Alero decorativo.
Alero decorativo en tejado, formado por canecillos de madera de 80x10x15 cm, recibidos con mortero de cemento, confeccionado en obra, dosificación 1:6 con una separación de 50 cm, tableros cerámicos huecos machihembrados de 50x20x3 cm y capa de compresión de 3 cm de espesor con el mismo mortero, y aplicación manual de dos manos de barniz sintético para exterior, a poro cerrado, incoloro, acabado satinado, a base de resinas alcídicas sobre la madera, previa aplicación de una mano de imprimación selladora para interior y exterior, formulada con resinas alcídicas y pigmentos seleccionados.
Criterio de valoración económica: El precio no incluye el emboquillado de las tejas del alero.
Incluye: Replanteo y trazado en la losa de los elementos componentes del alero. Recibido de los canecillos. Formación de tablero. Vaciado, extendido y regleado de la capa de mortero de regularización. Aplicación de la imprimación. Aplicación de las manos de acabado.
Criterio de medición de proyecto: Longitud del borde del faldón, medida por su cara exterior, según documentación gráfica de Proyecto.
Criterio de medición de obra: Se medirá, por su mayor desarrollo lineal, la longitud realmente ejecutada según especificaciones de Proyecto.

| Código | Ud | Descripción | Rendimiento | Precio | Importe |
|---|---|---|---|---|---|
| mt13anm010 | Ud | Canecillo de madera, 80x10x15 cm. (material) | 2.150 | 14.87 | 31.97 |
| mt04lvg020a | Ud | Tablero cerámico hueco machihembrado, para revestir, 50x20x3 cm, con las testas rectas. (material) | 4.000 | 0.88 | 3.52 |
| mt07emr111a | Ud | Clavo, de 4 mm de diámetro y 40 mm de longitud, de acero galvanizado de alta adherencia. (material) | 2.000 | 0.11 | 0.22 |
| mt08aaa010a | m³ | Agua. (material) | 0.010 | 2.04 | 0.02 |
| mt01arg005a | t | Arena de cantera, para mortero preparado en obra. (material) | 0.074 | 23.95 | 1.77 |
| mt08cem000h | kg | Cemento gris en sacos. (material) | 22.500 | 0.20 | 4.50 |
| mt08adt010 | kg | Aditivo hidrófugo para impermeabilización de morteros u concretos. (material) | 0.450 | 1.63 | 0.73 |
| mt27plj010a | l | Imprimación selladora para interior y exterior, formulada con resinas alcídicas y pigmentos seleccionados, color blanco, para aplicar con brocha, rodillo o pistola, con un contenido de sustancias orgánicas volátiles (VOC) < 350 g/l, para aplicar con brocha, rodillo o pistola. (material) | 0.190 | 22.60 | 4.29 |
| mt27bsj010a | l | Barniz sintético para exterior, a poro cerrado, incoloro, acabado satinado, a base de resinas alcídicas, con resistencia a los rayos UV, para aplicar con brocha, rodillo o pistola. (material) | 0.090 | 21.50 | 1.94 |
| mq06hor010 | h | Concretera eléctrica con una capacidad de amasado de 160 l. (maquinaria) | 0.040 | 4.10 | 0.16 |
| mo020 | h | Albañil especializado en mampostería. (mano de obra) | 0.680 | 17.84 | 12.13 |
| mo077 | h | Principiante de albañilería. (mano de obra) | 1.088 | 11.44 | 12.45 |
| mo038 | h | Pintor. (mano de obra) | 0.262 | 17.84 | 4.67 |
| % | % | Herramientas | 2 % | 78.37 | 1.57 |
|  |  | Costes directos |  |  | 79.94 |
