# Punto singular para cubierta inclinada de placas asfálticas

- Propiedad del archivo: CYPE INGENIEROS, S.A.
- Formato: FIEBDC-3/2002
- Ámbito geográfico: Panamá
- Divisa: USD
- Costes indirectos: 3.00 %
- Gastos generales: 13.00 %
- Beneficio industrial: 6.00 %
- IVA: 13.00 %

## Q Cubiertas

### QU Componentes de cubiertas inclinadas y curvas

#### QUA De placas asfálticas

**QUA011** m Punto singular para cubierta inclinada de placas asfálticas.
Cumbrera para cubierta inclinada con una pendiente mayor del 10%, con caballetes asfálticos, con alas adaptables a cualquier ángulo, color negro, a base de fibras minerales y vegetales saturadas con una emulsión bituminosa a altas temperaturas, de 50 cm de anchura y 100 cm de longitud, apoyados sobre rastrel de cumbrera de madera y con cada una de sus alas fijada mecánicamente a las placas adyacentes. Incluso accesorios de fijación de las piezas a las placas.
Incluye: Replanteo y colocación de las piezas de remate sobre las placas de cubierta. Colocación del rastrel de cumbrera. Fijación de las piezas a las placas.
Criterio de medición de proyecto: Longitud medida según documentación gráfica de Proyecto, incrementada en 5 cm a cada lado.
Criterio de medición de obra: Se medirá la longitud realmente ejecutada según especificaciones de Proyecto, incluyendo las entregas en los apoyos.

| Código | Ud | Descripción | Rendimiento | Precio | Importe |
|---|---|---|---|---|---|
| mt13blw025b | m | Rastrel de cumbrera de 27x40 mm de sección, de madera aserrada de pino, tratada en autoclave, con clase de uso 2, acabado cepillado, con humedad inferior al 20%. Incluso elementos de fijación sobre entramado estructural. (material) | 1.000 | 0.78 | 0.78 |
| mt13lpo040d | m | Caballete asfáltico, con alas adaptables a cualquier ángulo, color negro, a base de fibras minerales y vegetales saturadas con una emulsión bituminosa a altas temperaturas, de 50 cm de anchura y 100 cm de longitud, con alas adaptables a cualquier ángulo, para cubierta de placas asfálticas. (material) | 1.000 | 10.37 | 10.37 |
| mt13lpo052c | Ud | Tornillo autorroscante, para la fijación sobre soporte metálico. (material) | 20.000 | 0.14 | 2.80 |
| mo051 | h | Montador de fachadas y techos de paneles metálicos. (mano de obra) | 0.183 | 17.64 | 3.23 |
| mo098 | h | Principiante de montador de fachadas y techos de paneles metálicos. (mano de obra) | 0.061 | 11.01 | 0.67 |
| % | % | Herramientas | 2 % | 17.85 | 0.36 |
|  |  | Costes directos |  |  | 18.21 |
