# Punto singular para cubierta inclinada de fibrocemento sin amianto

- Propiedad del archivo: CYPE INGENIEROS, S.A.
- Formato: FIEBDC-3/2002
- Ámbito geográfico: Panamá
- Divisa: USD
- Costes indirectos: 3.00 %
- Gastos generales: 13.00 %
- Beneficio industrial: 6.00 %
- IVA: 13.00 %

## Q Cubiertas

### QU Componentes de cubiertas inclinadas y curvas

#### QUC De placas de fibrocemento sin amianto

**QUC011** m Punto singular para cubierta inclinada de fibrocemento sin amianto.
Limatesa para cubierta inclinada con una pendiente mayor del 10%, con piezas de caballete liso con ángulo de 146°, de 450 mm de anchura de ala y 1200 mm de longitud, color pizarra, para cubierta de fibrocemento sin amianto, con accesorios de fijación, colocadas sobre las placas, con un solape mínimo de 10 cm. Incluso accesorios de fijación de las piezas a las placas.
Incluye: Replanteo y colocación de las piezas de remate sobre las placas de cubierta. Fijación de las piezas a las placas.
Criterio de medición de proyecto: Longitud medida en verdadera magnitud, según documentación gráfica de Proyecto.
Criterio de medición de obra: Se medirá, en verdadera magnitud, la longitud realmente ejecutada según especificaciones de Proyecto.

| Código | Ud | Descripción | Rendimiento | Precio | Importe |
|---|---|---|---|---|---|
| mt13eur020T | Ud | Caballete liso con ángulo de 146°, de 450 mm de anchura de ala y 1200 mm de longitud, color pizarra, para cubierta de fibrocemento sin amianto, con accesorios de fijación. (material) | 0.909 | 31.03 | 28.21 |
| mo051 | h | Montador de fachadas y techos de paneles metálicos. (mano de obra) | 0.183 | 17.64 | 3.23 |
| mo098 | h | Principiante de montador de fachadas y techos de paneles metálicos. (mano de obra) | 0.061 | 11.01 | 0.67 |
| % | % | Herramientas | 2 % | 32.11 | 0.64 |
|  |  | Costes directos |  |  | 32.75 |
