# Cobertura de placas de policarbonato

- Propiedad del archivo: CYPE INGENIEROS, S.A.
- Formato: FIEBDC-3/2002
- Ámbito geográfico: Panamá
- Divisa: USD
- Costes indirectos: 3.00 %
- Gastos generales: 13.00 %
- Beneficio industrial: 6.00 %
- IVA: 13.00 %

## Q Cubiertas

### QU Componentes de cubiertas inclinadas y curvas

#### QUP De placas de policarbonato

**QUP010** m² Cobertura de placas de policarbonato.
Cobertura de placas translúcidas de policarbonato, de perfil gran onda, de 10 mm de espesor, con una transmisión de luminosidad del 90%, colocadas con un solape de la placa superior de 140 mm y un solape lateral de una onda y media y fijadas mecánicamente sobre entramado ligero metálico o de madera, en cubierta inclinada, con una pendiente mayor del 10%. Incluso accesorios de fijación de las placas.
Criterio de valoración económica: El precio no incluye la superficie soporte ni la resolución de puntos singulares.
Incluye: Replanteo de las placas por faldón. Colocación de las piezas para apoyo de las placas. Corte, preparación y colocación de las placas. Fijación mecánica de las placas.
Criterio de medición de proyecto: Superficie medida en verdadera magnitud, según documentación gráfica de Proyecto.
Criterio de medición de obra: Se medirá, en verdadera magnitud, la superficie realmente ejecutada según especificaciones de Proyecto.

| Código | Ud | Descripción | Rendimiento | Precio | Importe |
|---|---|---|---|---|---|
| mt13lpo100dg | m² | Placa translúcida de policarbonato, de perfil gran onda, de 10 mm de espesor, con una transmisión de luminosidad del 90%. (material) | 1.160 | 24.06 | 27.91 |
| mt13lpo140e | Ud | Kit de accesorios de fijación, para placas de policarbonato, en cubiertas inclinadas, formado por piezas de polipropileno para apoyo de placa de perfil gran onda, con el mismo perfil de la onda, piezas de acero inoxidable con arandela de EPDM para colocar sobre la parte superior de la placa y asegurar la estanqueidad de la fijación y tornillos autorroscantes. (material) | 0.200 | 49.21 | 9.84 |
| op00ciz010 |  | Cizalla. | 1.000 | 0.00 | 0.00 |
| op00roe010 |  | Roedora. | 1.000 | 0.00 | 0.00 |
| mo051 | h | Montador de fachadas y techos de paneles metálicos. (mano de obra) | 0.092 | 19.14 | 1.76 |
| mo098 | h | Principiante de montador de fachadas y techos de paneles metálicos. (mano de obra) | 0.092 | 11.94 | 1.10 |
| % | % | Herramientas | 2 % | 40.61 | 0.81 |
|  |  | Costes directos |  |  | 41.42 |
