# Piezas especiales para cubierta inclinada de lámina perfilada de zinc

- Propiedad del archivo: CYPE INGENIEROS, S.A.
- Formato: FIEBDC-3/2002
- Ámbito geográfico: Panamá
- Divisa: USD
- Costes indirectos: 3.00 %
- Gastos generales: 13.00 %
- Beneficio industrial: 6.00 %
- IVA: 13.00 %

## Q Cubiertas

### QU Componentes de cubiertas inclinadas y curvas

#### QUZ De bandejas de zinc

**QUZ012** Ud Piezas especiales para cubierta inclinada de lámina perfilada de zinc.
Beata de ventilación triangular, de zinc, de 0,70 mm de espesor, 250 mm de anchura y 260 mm de longitud, acabado natural, para cubierta inclinada, con una pendiente mayor del 10%. Colocación en obra: mediante soldadura.
Incluye: Replanteo y colocación de las piezas especiales. Fijación mediante soldadura.
Criterio de medición de proyecto: Número de unidades previstas, según documentación gráfica de Proyecto.
Criterio de medición de obra: Se medirá el número de unidades realmente ejecutadas según especificaciones de Proyecto.

| Código | Ud | Descripción | Rendimiento | Precio | Importe |
|---|---|---|---|---|---|
| mt42sva940a | Ud | Beata de ventilación triangular, de zinc, de 0,7 mm de espesor, 250 mm de anchura y 260 mm de longitud, acabado natural, y con una superficie de las aberturas de ventilación de 85 cm²; para colocar en obra mediante soldadura. (material) | 1.000 | 40.62 | 40.62 |
| mq08sol020 | h | Equipo y elementos auxiliares para soldadura eléctrica. (maquinaria) | 0.010 | 3.97 | 0.04 |
| mo019 | h | Soldador. (mano de obra) | 0.010 | 17.39 | 0.17 |
| mo051 | h | Montador de fachadas y techos de paneles metálicos. (mano de obra) | 0.204 | 17.64 | 3.60 |
| mo098 | h | Principiante de montador de fachadas y techos de paneles metálicos. (mano de obra) | 0.102 | 11.01 | 1.12 |
| % | % | Herramientas | 2 % | 45.55 | 0.91 |
|  |  | Costes directos |  |  | 46.46 |
