# Revestimiento de corcho, sobre paramento interior

- Propiedad del archivo: CYPE INGENIEROS, S.A.
- Formato: FIEBDC-3/2002
- Ámbito geográfico: Panamá
- Divisa: USD
- Costes indirectos: 3.00 %
- Gastos generales: 13.00 %
- Beneficio industrial: 6.00 %
- IVA: 13.00 %

## R Revestimientos

### RK Pinturas, morteros y revestimientos para aislamiento térmico y acústico

#### RKC Revestimiento de corcho

**RKC020** m² Revestimiento de corcho, sobre paramento interior.
Revestimiento de corcho de granulometría comprendida entre 0,1 y 0,4 mm, color a elegir, aplicado en dos manos, de 2,3 mm de espesor total, aplicado mecánicamente, sobre paramento interior metálico, horizontal, a más de 3 m de altura.
Criterio de valoración económica: El precio incluye la protección de los elementos del entorno que puedan verse afectados durante los trabajos y la resolución de puntos singulares.
Incluye: Preparación de la superficie soporte. Preparación del revestimiento. Aplicación del revestimiento.
Criterio de medición de proyecto: Superficie medida según documentación gráfica de Proyecto, deduciendo los huecos de superficie mayor de 1 m², añadiendo a cambio la superficie de la parte interior del hueco. En los huecos que no se deduzcan, están incluidos los trabajos de realizar la superficie interior del hueco.
Criterio de medición de obra: Se medirá la superficie realmente ejecutada según especificaciones de Proyecto, deduciendo los huecos de superficie mayor de 1 m², añadiendo a cambio la superficie de la parte interior del hueco. En los huecos que no se deduzcan, están incluidos los trabajos de realizar la superficie interior del hueco.

| Código | Ud | Descripción | Rendimiento | Precio | Importe |
|---|---|---|---|---|---|
| mt28rsu020bC | kg | Revestimiento de corcho de granulometría comprendida entre 0,1 y 0,4 mm, para uso en interiores o en exteriores, color a elegir, a base de corcho, resinas y pigmentos inorgánicos, conductividad térmica 0,059 W/(mK), densidad 800 kg/m³, transpirable, hidrorrepelente, con resistencia a los rayos UV, a las altas temperaturas y a la intemperie. (material) | 2.000 | 11.08 | 22.16 |
| mq06pym010 | h | Mezcladora-bombeadora para morteros y yesos proyectados, de 3 m³/h. (maquinaria) | 0.220 | 9.87 | 2.17 |
| op00tal020 |  | Taladro con batidora. | 1.000 | 0.00 | 0.00 |
| mo039 | h | Revocador. (mano de obra) | 0.415 | 17.17 | 7.13 |
| mo111 | h | Principiante de revocador. (mano de obra) | 0.080 | 10.94 | 0.88 |
| % | % | Herramientas | 2 % | 32.34 | 0.65 |
|  |  | Costes directos |  |  | 32.99 |
