# Pintura para uso alimentario

- Propiedad del archivo: CYPE INGENIEROS, S.A.
- Formato: FIEBDC-3/2002
- Ámbito geográfico: Panamá
- Divisa: USD
- Costes indirectos: 3.00 %
- Gastos generales: 13.00 %
- Beneficio industrial: 6.00 %
- IVA: 13.00 %

## R Revestimientos

### RO Pinturas para uso específico

#### ROA Uso alimentario

**ROA010** m² Pintura para uso alimentario.
Aplicación manual de dos manos de revestimiento impermeabilizante bicomponente, color azul, a base de resinas epoxi y poliamida, sin aminas aromáticas, (rendimiento: 0,3 kg/m² cada mano), limpieza y preparación de la superficie a pintar, mediante proyección en seco de chorro de partículas de material abrasivo, hasta alcanzar un grado de preparación Sa2 según ISO 8501-1, obteniendo una rugosidad mínima de 50 micras, sobre superficies interiores de tanques o silos de acero para uso alimentario.
Incluye: Limpieza y preparación de la superficie soporte. Preparación de la mezcla. Aplicación de dos manos de acabado. Retirada y acopio del material proyectado y los restos generados. Carga del material proyectado y los restos generados sobre camión o contenedor.
Criterio de medición de proyecto: Superficie medida según documentación gráfica de Proyecto, con el mismo criterio que el soporte base.
Criterio de medición de obra: Se medirá la superficie realmente ejecutada según especificaciones de Proyecto, con el mismo criterio que el soporte base.

| Código | Ud | Descripción | Rendimiento | Precio | Importe |
|---|---|---|---|---|---|
| mt08lim010a | kg | Abrasivo para limpieza mediante chorro a presión, formado por partículas de silicato de aluminio. (material) | 2.625 | 0.34 | 0.89 |
| mt15bas290dh | kg | Revestimiento impermeabilizante bicomponente, color azul, a base de resinas epoxi y poliamida, sin aminas aromáticas, con certificado de aptitud para estar en contacto con productos alimentarios. (material) | 0.600 | 49.52 | 29.71 |
| mq08lch010 | h | Equipo de chorro de arena a presión. (maquinaria) | 0.260 | 3.71 | 0.96 |
| mq08gel010k | h | Grupo electrógeno insonorizado, trifásico, de 45 kVA de potencia. (maquinaria) | 0.260 | 6.24 | 1.62 |
| op00tal020 |  | Taladro con batidora. | 1.000 | 0.00 | 0.00 |
| mo038 | h | Pintor. (mano de obra) | 0.153 | 17.17 | 2.63 |
| mo076 | h | Principiante de pintor. (mano de obra) | 0.153 | 11.01 | 1.68 |
| mo112 | h | Ayudante de albañilería. (mano de obra) | 0.265 | 10.77 | 2.85 |
| mo113 | h | Peón de albañilería. (mano de obra) | 0.265 | 10.59 | 2.81 |
| % | % | Herramientas | 2 % | 43.15 | 0.86 |
|  |  | Costes directos |  |  | 44.01 |
