# Sobre de gres porcelánico

- Propiedad del archivo: CYPE INGENIEROS, S.A.
- Formato: FIEBDC-3/2002
- Ámbito geográfico: Panamá
- Divisa: USD
- Costes indirectos: 3.00 %
- Gastos generales: 13.00 %
- Beneficio industrial: 6.00 %
- IVA: 13.00 %

## S Señalización y equipamiento

### SN Sobres

#### SNG Cerámicas

**SNG010** Ud Sobre de gres porcelánico.
Sobre de gres porcelánico, de 10 mm de espesor, 350 cm de longitud y 60 cm de anchura, canto con faldón frontal a inglete de 3 cm de ancho, y formación de 1 hueco. Incluso replanteo; soportes y anclajes de acero galvanizado; resolución de esquinas, ángulos, cantos y remates; uniones entre piezas y encuentros con paramentos, sellados con silicona; nivelado y acuñado; eliminación de restos y limpieza.
Incluye: Replanteo y trazado del sobre. Colocación y fijación de los soportes y anclajes. Colocación, ajuste y fijación de las piezas que componen el sobre. Fijación del faldón a el sobre.
Criterio de medición de proyecto: Número de unidades previstas, según documentación gráfica de Proyecto. No se han duplicado esquinas en la medición de la longitud del sobre.
Criterio de medición de obra: Se medirá el número de unidades realmente ejecutadas según especificaciones de Proyecto.

| Código | Ud | Descripción | Rendimiento | Precio | Importe |
|---|---|---|---|---|---|
| mt19egl030a | m² | Sobre de gres porcelánico, de 10 mm de espesor. (material) | 2.315 | 124.21 | 287.55 |
| mt19ewa030sec | m | Formación de canto con faldón frontal colocado a inglete de 3 cm, en sobre de cerámica, sin incluir el precio del faldón. (material) | 4.700 | 21.57 | 101.38 |
| mt19ewa010o | Ud | Formación de hueco, en sobre de gres porcelánico. (material) | 1.000 | 47.47 | 47.47 |
| mt19ewa020 | Ud | Material auxiliar para anclaje de sobre. (material) | 3.500 | 15.24 | 53.34 |
| mt19egl035 | l | Masilla para uso interior, de color a elegir, de alta elasticidad y consistencia tras el endurecimiento, para aplicar como adhesivo de fijación y rejuntado de elementos de gres porcelánico. (material) | 0.047 | 20.92 | 0.98 |
| op00ato010 |  | Atornillador. | 1.000 | 0.00 | 0.00 |
| op00amo010 |  | Amoladora o radial. | 1.000 | 0.00 | 0.00 |
| op00sie030 |  | Sierra de disco de diamante, para mesa de trabajo, de corte húmedo. | 1.000 | 0.00 | 0.00 |
| op00tal010 |  | Taladro. | 1.000 | 0.00 | 0.00 |
| mo011 | h | Montador. (mano de obra) | 4.815 | 18.33 | 88.26 |
| mo080 | h | Principiante de montador. (mano de obra) | 5.013 | 11.44 | 57.35 |
| % | % | Herramientas | 2 % | 636.33 | 12.73 |
|  |  | Costes directos |  |  | 649.06 |
