# Canaleta de drenaje de PVC

- Propiedad del archivo: CYPE INGENIEROS, S.A.
- Formato: FIEBDC-3/2002
- Ámbito geográfico: Panamá
- Divisa: USD
- Costes indirectos: 3.00 %
- Gastos generales: 13.00 %
- Beneficio industrial: 6.00 %
- IVA: 13.00 %

## U Urbanización interior del terreno

### UA Alcantarillado sanitario sanitario

#### UAI Parrillas e tragantes urbanos

**UAI012** m Canaleta de drenaje de PVC.
Canaleta prefabricada de PVC, de 500 mm de longitud, 130 mm de anchura y 64 mm de altura con rejilla de estacionamiento privado de acero galvanizado, peatonal, de 500 mm de longitud y 130 mm de anchura, sobre losa sobre relleno de concreto simple f'c=245 kg/cm² (3500 psi), clase de exposición F0 S0 P0 C0, tamaño máximo del agregado 25 mm (1" ASTM Nº 57), consistencia blanda de 10 cm de espesor; previa excavación con medios manuales y posterior relleno del trasdós con concreto. Incluso piezas especiales y sifón en línea registrable.
Incluye: Replanteo del recorrido de la canaleta de drenaje. Excavación con medios manuales. Eliminación de las tierras sueltas del fondo de la excavación. Vaciado y compactación del concreto en formación de losa sobre relleno. Colocación de la canaleta de drenaje sobre la base de concreto. Montaje de los accesorios en la canaleta de drenaje. Ejecución de taladros para el conexionado de la tubería a la canaleta de drenaje. Empalme y rejuntado de la tubería a la canaleta de drenaje. Colocación del sifón en línea. Relleno del trasdós. Comprobación de su correcto funcionamiento.
Criterio de medición de proyecto: Longitud medida en proyección horizontal, según documentación gráfica de Proyecto.
Criterio de medición de obra: Se medirá, en proyección horizontal, la longitud realmente ejecutada según especificaciones de Proyecto.

| Código | Ud | Descripción | Rendimiento | Precio | Importe |
|---|---|---|---|---|---|
| mt10hmf100anb | m³ | Concreto simple f'c=210 kg/cm² (3000 psi), clase de exposición F0 S0 P0 C0, tamaño máximo del agregado 25 mm (1" ASTM Nº 57), consistencia blanda, premezclado, según ACI 318. (material) | 0.061 | 122.05 | 7.45 |
| mt11cng010a | Ud | Canaleta prefabricada de PVC, de 500 mm de longitud, 130 mm de anchura y 64 mm de altura, incluso piezas especiales. (material) | 2.000 | 25.22 | 50.44 |
| mt11var120b | Ud | Sifón en línea de PVC, color gris, registrable, con unión macho/hembra, de 110 mm de diámetro. (material) | 1.000 | 62.66 | 62.66 |
| mt11cng020a | Ud | Rejilla de estacionamiento privado de acero galvanizado, peatonal, de 500 mm de longitud y 130 mm de anchura. (material) | 2.000 | 19.23 | 38.46 |
| au00auh020 |  | Canaleta para vaciado del concreto. | 1.000 | 0.00 | 0.00 |
| au00auh040 |  | Vibrador de concreto, eléctrico. | 1.000 | 0.00 | 0.00 |
| mo041 | h | Albañil especializado en mampostería de obra civil. (mano de obra) | 0.357 | 17.17 | 6.13 |
| mo087 | h | Principiante de albañilería de obra civil. (mano de obra) | 0.183 | 11.01 | 2.01 |
| % | % | Herramientas | 2 % | 167.15 | 3.34 |
|  |  | Costes directos |  |  | 170.49 |
