# Buzón de inspección prefabricado de concreto simple

- Propiedad del archivo: CYPE INGENIEROS, S.A.
- Formato: FIEBDC-3/2002
- Ámbito geográfico: Panamá
- Divisa: USD
- Costes indirectos: 3.00 %
- Gastos generales: 13.00 %
- Beneficio industrial: 6.00 %
- IVA: 13.00 %

## U Urbanización interior del terreno

### UA Alcantarillado sanitario sanitario

#### UAP Buzones de inspección

**UAP011** Ud Buzón de inspección prefabricado de concreto simple.
Buzón de inspección de elementos prefabricados de concreto simple, de 1,00 m de diámetro interior y de 3,1 m de altura útil interior, formado por: losa sobre relleno de 25 cm de espesor de concreto armado f'c=280 kg/cm² (4000 psi), clase de exposición F0 S1 P1 C1, tamaño máximo del agregado 25 mm (1" ASTM Nº 57), consistencia blanda ligeramente armada con malla electrosoldada tipo 6x6 2/2 de acero Grado 70; base prefabricada de concreto simple, de 125x125x100 cm, con dos orificios de 40 cm de diámetro para conexión de colectores, de 100 cm de diámetro interior, con unión rígida machihembrada con junta de goma, resistencia a compresión mayor de 250 kg/cm²; anillo prefabricado de concreto simple, para pozo, con unión rígida machihembrada con junta de goma, de 100 cm de diámetro interior y 100 cm de altura, resistencia a compresión mayor de 250 kg/cm²; anillo prefabricado de concreto simple, con unión rígida machihembrada con junta de goma, de 100 cm de diámetro interior y 50 cm de altura, resistencia a compresión mayor de 250 kg/cm²; cono asimétrico prefabricado de concreto simple, con unión rígida machihembrada con junta de goma, de 100 a 60 cm de diámetro interior y 60 cm de altura, resistencia a compresión mayor de 250 kg/cm² y losa alrededor de la boca del cono de 150x150 cm y 20 cm de espesor de concreto simple f'c=315 kg/cm² (4500 psi), clase de exposición F0 S2 P1 C0, tamaño máximo del agregado 25 mm (1" ASTM Nº 57), consistencia blanda; con cierre de tapa circular con bloqueo y marco de fundición carga de rotura 400 kN, instalado en calzadas de calles, incluyendo las peatonales, o zonas de estacionamiento colectivo para todo tipo de vehículos. Incluso concreto en masa f'c=315 kg/cm² (4500 psi), clase de exposición F0 S2 P1 C0, tamaño máximo del agregado 25 mm (1" ASTM Nº 57), consistencia blanda para formación de canal en el fondo del buzón y lubricante para montaje.
Criterio de valoración económica: El precio incluye los equipos y la maquinaria necesarios para el desplazamiento y la disposición en obra de los elementos, pero no incluye la excavación ni el relleno del trasdós.
Incluye: Replanteo. Colocación de la malla electrosoldada. Vaciado y compactación del concreto en formación de losa sobre relleno. Montaje. Formación del canal en el fondo del buzón. Conexionado de los ramales colectores al buzón. Colocación de los pates. Vaciado y compactación del concreto para formación de la losa alrededor de la boca del cono. Colocación de marco, tapa de registro y accesorios. Comprobación de su correcto funcionamiento.
Criterio de medición de proyecto: Número de unidades previstas, según documentación gráfica de Proyecto.
Criterio de medición de obra: Se medirá el número de unidades realmente ejecutadas según especificaciones de Proyecto.

| Código | Ud | Descripción | Rendimiento | Precio | Importe |
|---|---|---|---|---|---|
| mt10haf100knc | m³ | Concreto f'c=280 kg/cm² (4000 psi), clase de exposición F0 S1 P1 C1, tamaño máximo del agregado 25 mm (1" ASTM Nº 57), consistencia blanda, premezclado, según ACI 318. (material) | 0.675 | 129.23 | 87.23 |
| mt07ame120ii | m² | Malla electrosoldada tipo 6x6 2/2 de acero Grado 70, con varillas lisas espaciadas 15,24x15,24 cm de 6,65 mm de diámetro, según ASTM A 185 y ASTM A 497. (material) | 2.250 | 4.23 | 9.52 |
| mt10hmf100fzb | m³ | Concreto simple f'c=315 kg/cm² (4500 psi), clase de exposición F0 S2 P1 C0, tamaño máximo del agregado 25 mm (1" ASTM Nº 57), consistencia blanda, premezclado, según ACI 318. (material) | 0.495 | 134.33 | 66.49 |
| mt46phm005b | Ud | Base prefabricada de concreto simple, de 125x125x100 cm, con dos orificios de 40 cm de diámetro para conexión de colectores, de 100 cm de diámetro interior, con unión rígida machihembrada con junta de goma, resistencia a compresión mayor de 250 kg/cm² para formación de pozo de registro. (material) | 1.000 | 243.85 | 243.85 |
| mt46phm011b | Ud | Anillo prefabricado de concreto simple, para pozo, con unión rígida machihembrada con junta de goma, de 100 cm de diámetro interior y 100 cm de altura, resistencia a compresión mayor de 250 kg/cm². (material) | 1.000 | 78.45 | 78.45 |
| mt46phm010b | Ud | Anillo prefabricado de concreto simple, con unión rígida machihembrada con junta de goma, de 100 cm de diámetro interior y 50 cm de altura, resistencia a compresión mayor de 250 kg/cm², para formación de pozo de registro. (material) | 1.000 | 55.17 | 55.17 |
| mt46phm020b | Ud | Cono asimétrico prefabricado de concreto simple, con unión rígida machihembrada con junta de goma, de 100 a 60 cm de diámetro interior y 60 cm de altura, resistencia a compresión mayor de 250 kg/cm², para formación de pozo de registro. (material) | 1.000 | 77.92 | 77.92 |
| mt46thb110b | kg | Lubricante para unión con junta elástica, en pozos de registro prefabricados. (material) | 0.009 | 3.92 | 0.04 |
| mt46tpr010q | Ud | Tapa circular con bloqueo mediante tres pestañas y marco de fundición dúctil de 850 mm de diámetro exterior y 100 mm de altura, paso libre de 600 mm, para pozo, carga de rotura 400 kN. Tapa revestida con pintura bituminosa y marco provisto de junta de insonorización de polietileno y dispositivo de seguridad. (material) | 1.000 | 160.25 | 160.25 |
| mt46phm050 | Ud | Pate de polipropileno conformado en U, para pozo, de 330x160 mm, sección transversal de D=25 mm. (material) | 9.000 | 6.48 | 58.32 |
| mq04cag010a | h | Camión con grúa de hasta 6 t. (maquinaria) | 0.600 | 64.17 | 38.50 |
| au00auh020 |  | Canaleta para vaciado del concreto. | 1.000 | 0.00 | 0.00 |
| au00auh040 |  | Vibrador de concreto, eléctrico. | 1.000 | 0.00 | 0.00 |
| mo041 | h | Albañil especializado en mampostería de obra civil. (mano de obra) | 4.035 | 17.17 | 69.28 |
| mo087 | h | Principiante de albañilería de obra civil. (mano de obra) | 2.018 | 11.01 | 22.22 |
| % | % | Herramientas | 2 % | 967.24 | 19.34 |
|  |  | Costes directos |  |  | 986.58 |
