# Base elástica geodrenante compuesta de geomembrana para drenaje, de 7 mm de espesor, colocada sobre lámina impermeabilizante de polietileno, dispuesta directamente sobre el terreno de arena gruesa

- Propiedad del archivo: CYPE INGENIEROS, S.A.
- Formato: FIEBDC-3/2002
- Ámbito geográfico: Panamá
- Divisa: USD
- Costes indirectos: 3.00 %
- Gastos generales: 13.00 %
- Beneficio industrial: 6.00 %
- IVA: 13.00 %

## U Urbanización interior del terreno

### UD Pistas deportivas

#### UDB Pisos de grama sintética

**UDB020** m² Base elástica geodrenante compuesta de geomembrana para drenaje, de 7 mm de espesor, colocada sobre lámina impermeabilizante de polietileno, dispuesta directamente sobre el terreno de arena gruesa.
Instalación de base elástica geodrenante compuesta de geomembrana para drenaje, de 7 mm de espesor, formada por dos láminas geotextiles de filtración y alma drenante de monofilamentos de polipropileno extruido de alta resistencia, colocada sobre lámina impermeabilizante de polietileno, con solapes laterales de 20 cm, dispuesta directamente sobre el terreno de arena gruesa (no incluido en este precio), que actúa como barrera antihumedad y capa desolidarizante. Incluso parte proporcional de solapes, uniones, fijaciones, entregas al sistema de recogida de aguas y limpieza final.
Incluye: Replanteo. Colocación de la capa separadora impermeable. Colocación de la capa drenante. Realización de entregas al sistema de recogida de aguas.
Criterio de medición de proyecto: Superficie medida según documentación gráfica de Proyecto.
Criterio de medición de obra: Se medirá la superficie realmente ejecutada según especificaciones de Proyecto.

| Código | Ud | Descripción | Rendimiento | Precio | Importe |
|---|---|---|---|---|---|
| mt15rev060a | m² | Lámina impermeabilizante de polietileno, con solapes laterales de 20 cm. (material) | 1.050 | 1.38 | 1.45 |
| mt15rev030a | m² | Geomembrana para drenaje, de 7 mm de espesor, formada por dos láminas geotextiles de filtración y alma drenante de monofilamentos de polipropileno extruido de alta resistencia, suministrada en rollos de 3,8 m de anchura y 70 m de longitud. (material) | 1.050 | 19.98 | 20.98 |
| mo041 | h | Albañil especializado en mampostería de obra civil. (mano de obra) | 0.015 | 12.93 | 0.19 |
| mo087 | h | Principiante de albañilería de obra civil. (mano de obra) | 0.015 | 8.24 | 0.12 |
| % | % | Herramientas | 2 % | 22.74 | 0.45 |
|  |  | Costes directos |  |  | 23.19 |
