# Farola para alumbrado de zonas peatonales

- Propiedad del archivo: CYPE INGENIEROS, S.A.
- Formato: FIEBDC-3/2002
- Ámbito geográfico: Panamá
- Divisa: USD
- Costes indirectos: 3.00 %
- Gastos generales: 13.00 %
- Beneficio industrial: 6.00 %
- IVA: 13.00 %

## U Urbanización interior del terreno

### UI Iluminación exterior

#### UII Alumbrado de zonas peatonales y jardín

**UII020** Ud Farola para alumbrado de zonas peatonales.
Farola con distribución de luz radialmente asimétrica, con luminaria rectangular de 445x265x125 mm, con lámpara LED de 53 W, con cuerpo de aluminio inyectado, aluminio y acero inoxidable, vidrio de seguridad, reflector de aluminio puro anodizado, clase de protección I, grado de protección IP66, con placa de anclaje y pernos, con caja de conexión y protección, con fusibles, conductor interior, toma de tierra con pica y caja eléctrica de paso y derivación de 40x40x60 cm, con marco y tapa de hierro fundido. Incluso lámparas.
Criterio de valoración económica: El precio no incluye la excavación de la fundación ni la formación de la fundación.
Incluye: Replanteo. Fijación de la columna. Ejecución de la toma de tierra. Montaje, conexionado y comprobación de su correcto funcionamiento.
Criterio de medición de proyecto: Número de unidades previstas, según documentación gráfica de Proyecto.
Criterio de medición de obra: Se medirá el número de unidades realmente ejecutadas según especificaciones de Proyecto.

| Código | Ud | Descripción | Rendimiento | Precio | Importe |
|---|---|---|---|---|---|
| mt34www020 | Ud | Caja eléctrica de paso y derivación de 40x40x60 cm, con marco y tapa de hierro fundido. (material) | 1.000 | 102.98 | 102.98 |
| mt34www040 | Ud | Caja de conexión y protección, con fusibles. (material) | 1.000 | 8.37 | 8.37 |
| mt34www050 | m | Conductor aislado de cobre para 0,6/1 kV de 2x2,5 mm². (material) | 4.900 | 0.59 | 2.89 |
| mt35ttc010b | m | Conductor de cobre desnudo, de 35 mm². (material) | 2.000 | 3.92 | 7.84 |
| mt35tte010a | Ud | Electrodo para red de toma de tierra cobreado con 300 µm, fabricado en acero, de 14 mm de diámetro y 1,5 m de longitud. (material) | 1.000 | 22.30 | 22.30 |
| mt34beg100x | Ud | Farola con distribución de luz radialmente asimétrica, con luminaria rectangular de 445x265x125 mm, con lámpara LED de 53 W, con cuerpo de aluminio inyectado, aluminio y acero inoxidable, vidrio de seguridad, reflector de aluminio puro anodizado, clase de protección I, grado de protección IP66, con placa de anclaje y pernos. (material) | 1.000 | 3466.85 | 3466.85 |
| mt34beg101a | Ud | Columna cilíndrica para luminaria, de 5000 mm de altura, de aluminio lacado con rail de montaje. (material) | 1.000 | 1541.15 | 1541.15 |
| mq04cag010c | h | Camión con grúa de hasta 12 t. (maquinaria) | 1.000 | 75.97 | 75.97 |
| mo003 | h | Instalador instalador electricista. (mano de obra) | 0.509 | 17.64 | 8.98 |
| mo102 | h | Principiante de instalador electricista. (mano de obra) | 0.509 | 10.99 | 5.59 |
| % | % | Herramientas | 2 % | 5242.92 | 104.86 |
|  |  | Costes directos |  |  | 5347.78 |
