# Cerramiento natural

- Propiedad del archivo: CYPE INGENIEROS, S.A.
- Formato: FIEBDC-3/2002
- Ámbito geográfico: Panamá
- Divisa: USD
- Costes indirectos: 3.00 %
- Gastos generales: 13.00 %
- Beneficio industrial: 6.00 %
- IVA: 13.00 %

## U Urbanización interior del terreno

### UJ Jardinería

#### UJV Cercado y ocultación

**UJV020** m² Cerramiento natural.
Cerramiento de cañizo de caña natural, de cañas enteras, de 150 cm de altura, tejido con alambre galvanizado, sujeto con alambre galvanizado sobre un soporte existente.
Incluye: Colocación del cerramiento natural y sujeción con alambre galvanizado.
Criterio de medición de proyecto: Superficie medida según documentación gráfica de Proyecto.
Criterio de medición de obra: Se medirá la superficie realmente ejecutada según especificaciones de Proyecto.

| Código | Ud | Descripción | Rendimiento | Precio | Importe |
|---|---|---|---|---|---|
| mt48cnj020b | m² | Cañizo de caña natural, de cañas enteras, de 150 cm de altura, tejido con alambre galvanizado, suministrado en rollos de 500 cm de anchura. (material) | 1.000 | 4.58 | 4.58 |
| mt08var050 | kg | Alambre galvanizado para atar, de 1,30 mm de diámetro. (material) | 0.100 | 2.04 | 0.20 |
| mo040 | h | Jardinero. (mano de obra) | 0.204 | 17.84 | 3.64 |
| mo115 | h | Ayudante de jardinería. (mano de obra) | 0.204 | 11.01 | 2.25 |
| % | % | Herramientas | 2 % | 10.67 | 0.21 |
|  |  | Costes directos |  |  | 10.88 |
