# Manguito pasamuros

- Propiedad del archivo: CYPE INGENIEROS, S.A.
- Formato: FIEBDC-3/2002
- Ámbito geográfico: Panamá
- Divisa: USD
- Costes indirectos: 3.00 %
- Gastos generales: 13.00 %
- Beneficio industrial: 6.00 %
- IVA: 13.00 %

## U Urbanización interior del terreno

### UP Piscinas

#### UPM Complementos para vaso de piscina

**UPM050** Ud Manguito pasamuros.
Manguito pasamuros de resinas termoplásticas de ABS, de 50 mm de diámetro y 300 mm de longitud, color blanco.
Incluye: Colocación.
Criterio de medición de proyecto: Número de unidades previstas, según documentación gráfica de Proyecto.
Criterio de medición de obra: Se medirá el número de unidades realmente ejecutadas según especificaciones de Proyecto.

| Código | Ud | Descripción | Rendimiento | Precio | Importe |
|---|---|---|---|---|---|
| mt47ped090b | Ud | Manguito pasamuros de resinas termoplásticas de ABS, de 50 mm de diámetro y 300 mm de longitud, color blanco. (material) | 1.000 | 24.69 | 24.69 |
| mo008 | h | Plomero. (mano de obra) | 0.153 | 18.33 | 2.80 |
| mo107 | h | Principiante de plomería. (mano de obra) | 0.153 | 11.42 | 1.75 |
| % | % | Herramientas | 2 % | 29.24 | 0.58 |
|  |  | Costes directos |  |  | 29.82 |
