# Piscina prefabricada

- Propiedad del archivo: CYPE INGENIEROS, S.A.
- Formato: FIEBDC-3/2002
- Ámbito geográfico: Panamá
- Divisa: USD
- Costes indirectos: 3.00 %
- Gastos generales: 13.00 %
- Beneficio industrial: 6.00 %
- IVA: 13.00 %

## U Urbanización interior del terreno

### UP Piscinas

#### UPP Piscinas prefabricadas

**UPP010** Ud Piscina prefabricada.
Piscina prefabricada compacta realizada en taller con sucesivas capas de resinas de poliéster reforzadas con fibras de vidrio hasta alcanzar un espesor de 1 cm, de forma rectangular, de dimensiones 7,90x3,60x1,40 m (volumen 43 m³), con peldaños de bajada en escalinata del mismo material, terminación de la superficie pulida y de suave tacto, sin incluir excavación. Compuesta de los siguientes elementos: VASO con skimmers, boquillas de impulsión, toma limpiafondos y parrilla; EQUIPO COMPLETO DE DEPURACIÓN y esterilización del agua en caseta prefabricada de poliéster; filtros; bomba monofásica, tuberías y arena de sílex; EQUIPO ELÉCTRICO con reloj programador, térmico, contactor, diferencial, etc; TUBERÍAS de PVC 6 atm, en circuito cerrado de depuración; CORONACIÓN DE PISCINA con remate perimetral de piedra artificial lavada de 50 cm de ancho; TRANSPORTE Y DESCARGA hasta 50 km de radio y descarga con pluma hasta 8 m. Incluso losa sobre relleno de concreto armado de 10 cm de espesor, realizada con concreto f'c=245 kg/cm² (3500 psi), clase de exposición F0 S0 P0 C0, tamaño máximo del agregado 25 mm (1" ASTM Nº 57), consistencia blanda y malla electrosoldada tipo 6x6 2/2 de acero Grado 70, y relleno perimetral posterior de gravas. Totalmente instalada y en funcionamiento.
Incluye: Preparación de la superficie de apoyo. Colocación y fijación de los diferentes equipos. Colocación y fijación de accesorios y piezas especiales. Relleno perimetral del vaso. Comprobación del correcto funcionamiento de la instalación.
Criterio de medición de proyecto: Número de unidades previstas, según documentación gráfica de Proyecto.
Criterio de medición de obra: Se medirá el número de unidades realmente ejecutadas según especificaciones de Proyecto.

| Código | Ud | Descripción | Rendimiento | Precio | Importe |
|---|---|---|---|---|---|
| mt10haf100ajc | m³ | Concreto f'c=245 kg/cm² (3500 psi), clase de exposición F0 S0 P0 C0, tamaño máximo del agregado 25 mm (1" ASTM Nº 57), consistencia blanda, premezclado, según ACI 318. (material) | 3.000 | 128.26 | 384.78 |
| mt07ame120ii | m² | Malla electrosoldada tipo 6x6 2/2 de acero Grado 70, con varillas lisas espaciadas 15,24x15,24 cm de 6,65 mm de diámetro, según ASTM A 185 y ASTM A 497. (material) | 34.500 | 4.31 | 148.70 |
| mt47ppi010c | Ud | Piscina prefabricada de poliéster, 7,90x3,60x1,40 m (volumen 43 m³), compuesta de vaso con skimmers, boquillas de impulsión, toma limpiafondos y parrilla; equipo completo de depuración y esterilización del agua en caseta prefabricada; equipo eléctrico, red de tuberías de PVC; escalera, accesorios y equipo de limpieza. (material) | 1.000 | 12157.99 | 12157.99 |
| mt01arr010b | t | Grava de cantera, de 20 a 30 mm de diámetro. (material) | 35.000 | 15.30 | 535.50 |
| mt47ppi020c | Ud | Remate perimetral de piedra artificial para coronación de borde en piscina prefabricada de poliéster, 7,90x3,60x1,40 m, volumen 43 m³. (material) | 1.000 | 729.42 | 729.42 |
| mq07gte010c | h | Grúa autopropulsada de brazo telescópico con una capacidad de elevación de 30 t y 27 m de altura máxima de trabajo. (maquinaria) | 4.500 | 89.11 | 401.00 |
| au00auh040 |  | Vibrador de concreto, eléctrico. | 1.000 | 0.00 | 0.00 |
| mo041 | h | Albañil especializado en mampostería de obra civil. (mano de obra) | 30.570 | 17.84 | 545.37 |
| mo087 | h | Principiante de albañilería de obra civil. (mano de obra) | 45.854 | 11.44 | 524.57 |
| % | % | Herramientas | 2 % | 15427.33 | 308.55 |
|  |  | Costes directos |  |  | 15735.88 |
