# Extracción y ensayo a compresión de cilindros

- Propiedad del archivo: CYPE INGENIEROS, S.A.
- Formato: FIEBDC-3/2002
- Ámbito geográfico: Panamá
- Divisa: USD
- Costes indirectos: 3.00 %
- Gastos generales: 13.00 %
- Beneficio industrial: 6.00 %
- IVA: 13.00 %

## X Control de calidad y ensayos

### XE Estructuras de concreto

#### XEI Ensayos informativos

**XEI090** Ud Extracción y ensayo a compresión de cilindros.
Ensayo a realizar en laboratorio acreditado en el área técnica correspondiente, para determinar la resistencia a compresión de un concreto endurecido, mediante la extracción de cilindro de 100 mm de diámetro y 200 mm de longitud mediante sonda rotativa de viga o losa. Incluso mortero para relleno de taladros.
Criterio de valoración económica: El precio no incluye la eliminación del revestimiento existente, la realización del revestimiento posterior ni el informe de resultados.
Incluye: Desplazamiento a obra. Extracción de cilindros. Relleno de taladros. Realización de ensayos.
Criterio de medición de proyecto: Ensayo a realizar, según documentación del Plan de control de calidad.

| Código | Ud | Descripción | Rendimiento | Precio | Importe |
|---|---|---|---|---|---|
| mt49des010 | Ud | Repercusión de desplazamiento a obra para la toma de muestras. (material) | 1.000 | 1.01 | 1.01 |
| mt49hoc030d | Ud | Extracción de cilindro de concreto endurecido de 100 mm de diámetro y 200 mm de longitud mediante sonda rotativa, tallado, refrentado y ensayo para determinar la resistencia a compresión. (material) | 1.000 | 219.41 | 219.41 |
| mt49hoc040j | Ud | Relleno de taladros con mortero hidráulico expansivo autonivelante, de 100 mm de diámetro, en vigas o losas. (material) | 1.000 | 37.84 | 37.84 |
| % | % | Herramientas | 2 % | 258.26 | 5.17 |
|  |  | Costes directos |  |  | 263.43 |
