# Falso piso ventilado de concreto, para grandes alturas

- Propiedad del archivo: CYPE Ingenieros S.A.
- Formato: FIEBDC-3/2016
- Programa: Generador de precios de la construcción. CYPE Ingenieros, S.A.
- Fecha: 06/11/2025
- Ámbito geográfico: Panamá
- Divisa: USD
- Costes indirectos: 3 %
- Gastos generales: 13 %
- Beneficio industrial: 6 %
- IVA: 13 %

## A Acondicionamiento del terreno

### AN Nivelación

#### ANV Losas sobre relleno ventiladas

**ANV015** m² Falso piso ventilado de concreto, para grandes alturas.
Falso piso ventilado de concreto armado, para grandes alturas, de 100+4 cm de canto, sobre cimbra perdida de piezas de polipropileno reciclado, apoyado sobre tubos de PVC de 125 mm de diámetro y 85 cm de altura, fijados a una matriz base, realizado con concreto f'c=210 kg/cm² (3000 psi), clase de exposición F0 S0 P0 C0, tamaño máximo del agregado 25 mm (1" ASTM Nº 57), consistencia blanda, preparado en obra, y malla electrosoldada tipo 6x6 6/6 de acero Grado 70, con barras separadas 15,24x15,24 cm de Ø 4,88 mm como armadura de reparto, colocada sobre separadores homologados en capa de compresión de 4 cm de espesor; apoyado todo ello sobre base de plantilla.
Criterio de valoración económica: El precio no incluye la capa de plantilla.
Incluye: Replanteo. Colocación de la matriz base. Colocación de los tubos. Corte de las piezas. Colocación y montaje de las piezas. Realización de los orificios de paso de instalaciones. Colocación de los elementos para paso de instalaciones. Colocación de la malla electrosoldada. Preparación del concreto. Vaciado, extendido y vibrado del concreto. Regleado y nivelación de la capa de compresión. Curado del concreto.
Criterio de medición de proyecto: Superficie medida según documentación gráfica de Proyecto.
Criterio de medición de obra: Se medirá la superficie realmente ejecutada según especificaciones de Proyecto, sin deducir la superficie ocupada por las columnas situados dentro de su perímetro.

| Código | Ud | Descripción | Rendimiento | Precio | Importe |
|---|---|---|---|---|---|
| mt07cid030a | m² | Cimbra perdida de piezas de polipropileno reciclado, de 58x58x15 cm, para disponer sobre tubos de PVC, sobre una matriz base, para losas sobre relleno ventiladas de gran altura. (material) | 1.05 | 29.03 | 30.482 |
| mt36tit010ha | m | Tubo de PVC, serie B, de 125 mm de diámetro y 3,2 mm de espesor. (material) | 2.55 | 8.03 | 20.477 |
| mt07ame120ee | m² | Malla electrosoldada tipo 6x6 6/6 de acero Grado 70, con varillas lisas espaciadas 15,24x15,24 cm de 4,88 mm de diámetro, según ASTM A 185 y ASTM A 497. (material) | 1.1 | 2.51 | 2.761 |
| mt08var050 | kg | Alambre galvanizado para atar, de 1,30 mm de diámetro. (material) | 0.017 | 2.04 | 0.035 |
| mt08aaa010a | m³ | Agua. (material) | 0.02 | 2.04 | 0.041 |
| mt01arg000h | m³ | Arena cribada. (material) | 0.053 | 20.27 | 1.074 |
| mt01arg001hq | m³ | Agregado grueso homogeneizado, de tamaño máximo 25 mm (1" ASTM Nº 57). (material) | 0.08 | 26.3 | 2.104 |
| mt08cem000h | kg | Cemento gris en sacos. (material) | 33.138 | 0.2 | 6.628 |
| mt07aco020m | Ud | Separador homologado para malla electrosoldada. (material) | 1 | 0.12 | 0.120 |
| mq06vib020 | h | Regla vibrante de 3 m. (maquinaria) | 0.082 | 6.21 | 0.509 |
| mq06hor010 | h | Concretera eléctrica con una capacidad de amasado de 160 l. (maquinaria) | 0.057 | 4.1 | 0.234 |
| mo044 | h | Cimbrero. (mano de obra) | 0.025 | 19.38 | 0.485 |
| mo091 | h | Principiante de cimbrero. (mano de obra) | 0.025 | 12.42 | 0.311 |
| mo043 | h | Reforzador. (mano de obra) | 0.024 | 19.38 | 0.465 |
| mo090 | h | Principiante de reforzador. (mano de obra) | 0.024 | 12.42 | 0.298 |
| % | % | Herramientas | 2 % | 66.024 | 1.320 |
|  |  | Costes directos |  |  | 67.344 |

Residuos:
- colocación: mt36tit010ha Tubo de PVC, serie B, de 125 mm de diámetro y 3,2 mm de espesor; factor de residuo 0.0789538
- colocación: mt07ame120ee; factor de residuo 0.023296
- colocación: mt08var050 Alambre galvanizado para atar, de 1,30 mm de diámetro; factor de residuo 0.0038
- colocación: mt01arg000h Arena cribada; factor de residuo 0.003
- colocación: mt01arg001hq Agregado grueso homogeneizado, de tamaño máximo 25 mm (1" ASTM Nº 57); factor de residuo 0.00765196
- colocación: mt08cem000h Cemento gris en sacos; factor de residuo 0.0063

## Recursos

**mt07cid030a** m² Cimbra perdida de piezas de polipropileno reciclado
Datos técnicos: Coste energético 55.973 MJ; Emisión de CO2 2.105 kg
Residuos:
- embalaje: re170201 Madera. (componente de residuo); rendimiento 0.001 kg; Código LER 17 02 01; Masa del elemento 1 kg; Volumen 0.000909 m3
- embalaje: re170203 Plástico. (componente de residuo); rendimiento 0.002 kg; Código LER 17 02 03; Masa del elemento 1 kg; Volumen 0.001667 m3

**mt36tit010ha** m Tubo de PVC, serie B, de 125 mm de diámetro y 3,2 mm de espesor
Datos técnicos: Coste energético 143.865 MJ; Emisión de CO2 2.748 kg; Código LER 17 02 03; Masa del elemento 1.84 kg; Volumen 0.003067 m3
Residuos:
- embalaje: re150101 Envases de papel y cartón. (componente de residuo); rendimiento 0.018 kg; Código LER 15 01 01; Masa del elemento 1 kg; Volumen 0.001333 m3
- embalaje: re170201 Madera; rendimiento 0.052 kg
- embalaje: re170203 Plástico; rendimiento 0.003 kg

**mt07ame120ee** m² Malla electrosoldada tipo 6x6 6/6 de acero Grado 70
Datos técnicos: Coste energético 58.509 MJ; Emisión de CO2 0.020 kg; Código LER 17 04 05; Masa del elemento 1.98 kg; Volumen 0.000943 m3

**mt08var050** kg Alambre galvanizado para atar, de 1,30 mm de diámetro
Datos técnicos: Coste energético 25.100 MJ; Emisión de CO2 2.560 kg; Código LER 17 04 05; Masa del elemento 1 kg; Volumen 0.000476 m3

**mt08aaa010a** m³ Agua
Datos técnicos: Coste energético 60.000 MJ; Emisión de CO2 30.000 kg

**mt01arg000h** m³ Arena cribada
Datos técnicos: Coste energético 146.250 MJ; Emisión de CO2 7.800 kg; Código LER 01 04 09; Masa del elemento 1950 kg; Volumen 1.21875 m3

**mt01arg001hq** m³ Agregado grueso homogeneizado, de tamaño máximo 25 mm (1" ASTM Nº 57)
Datos técnicos: Coste energético 146.250 MJ; Emisión de CO2 7.800 kg; Código LER 01 04 08; Masa del elemento 1950 kg; Volumen 1.3 m3

**mt08cem000h** kg Cemento gris en sacos
Datos técnicos: Coste energético 4.237 MJ; Emisión de CO2 0.734 kg; Código LER 17 01 01; Masa del elemento 1 kg; Volumen 0.000667 m3
Residuos:
- embalaje: re150101 Envases de papel y cartón; rendimiento 0.014 kg
- embalaje: re170201 Madera; rendimiento 0.001 kg
- embalaje: re170203 Plástico; rendimiento 0.003 kg

**mt07aco020m** Ud Separador homologado para malla electrosoldada
Datos técnicos: Coste energético 1.117 MJ; Emisión de CO2 0.114 kg
Residuos:
- embalaje: re150101 Envases de papel y cartón; rendimiento 0.072 kg
