# Desmontaje de rack

- Propiedad del archivo: CYPE Ingenieros S.A.
- Formato: FIEBDC-3/2016
- Programa: Generador de precios de la construcción. CYPE Ingenieros, S.A.
- Fecha: 25/10/2024
- Ámbito geográfico: Panamá
- Divisa: USD
- Costes indirectos: 3 %
- Gastos generales: 13 %
- Beneficio industrial: 6 %
- IVA: 13 %

## D Demoliciones

### DI Instalaciones

#### DIA Audiovisuales

**DIA080** Ud Desmontaje de rack.
Desmontaje de rack de suelo, de dimensiones máximas 2200x800x800 mm, con medios manuales, y recuperación y acopio del material para su posterior ubicación en otro emplazamiento, y carga manual sobre camión o contenedor.
Criterio de valoración económica: El precio incluye el desmontaje de los accesorios y de los soportes de fijación.
Incluye: Desmontaje del elemento. Clasificación y etiquetado. Acopio de los materiales a reutilizar. Carga manual del material a reutilizar sobre camión. Retirada y acopio de los restos de obra. Limpieza de los restos de obra. Carga manual de los restos de obra sobre camión o contenedor.
Criterio de medición de proyecto: Número de unidades previstas, según documentación gráfica de Proyecto.
Criterio de medición de obra: Se medirá el número de unidades realmente desmontadas según especificaciones de Proyecto.

| Código | Ud | Descripción | Rendimiento | Precio | Importe |
|---|---|---|---|---|---|
| mo113 | h | Peón de albañilería. (mano de obra) | 0.408 | 11.01 | 4.492 |
| % | % | Herramientas | 2 % | 4.492 | 0.090 |
|  |  | Costes directos |  |  | 4.582 |
