# Desmontaje de grupo electrógeno

- Propiedad del archivo: CYPE Ingenieros S.A.
- Formato: FIEBDC-3/2016
- Programa: Generador de precios de la construcción. CYPE Ingenieros, S.A.
- Fecha: 25/10/2024
- Ámbito geográfico: Panamá
- Divisa: USD
- Costes indirectos: 3 %
- Gastos generales: 13 %
- Beneficio industrial: 6 %
- IVA: 13 %

## D Demoliciones

### DI Instalaciones

#### DIE Eléctricas

**DIE125** Ud Desmontaje de grupo electrógeno.
Desmontaje de grupo electrógeno, de 200 kVA de potencia máxima, con medios manuales, con recuperación del material para su posterior ubicación en otro emplazamiento, y carga manual sobre camión o contenedor.
Incluye: Desmontaje del elemento. Clasificación y etiquetado. Acopio de los materiales a reutilizar. Carga manual del material a reutilizar sobre camión. Retirada y acopio de los restos de obra. Limpieza de los restos de obra. Carga manual de los restos de obra sobre camión o contenedor.
Criterio de medición de proyecto: Número de unidades previstas, según documentación gráfica de Proyecto.
Criterio de medición de obra: Se medirá el número de unidades realmente desmontadas según especificaciones de Proyecto.

| Código | Ud | Descripción | Rendimiento | Precio | Importe |
|---|---|---|---|---|---|
| mq04cag010a | h | Camión con grúa de hasta 6 t. (maquinaria) | 2.25 | 65.77 | 147.983 |
| mo003 | h | Instalador instalador electricista. (mano de obra) | 5.503 | 18.33 | 100.870 |
| mo102 | h | Principiante de instalador electricista. (mano de obra) | 5.503 | 11.42 | 62.844 |
| % | % | Herramientas | 2 % | 311.697 | 6.234 |
|  |  | Costes directos |  |  | 317.931 |
