# Desmontaje de lámpara de farola

- Propiedad del archivo: CYPE Ingenieros S.A.
- Formato: FIEBDC-3/2016
- Programa: Generador de precios de la construcción. CYPE Ingenieros, S.A.
- Fecha: 27/05/2024
- Ámbito geográfico: Panamá
- Divisa: USD
- Costes indirectos: 3 %
- Gastos generales: 13 %
- Beneficio industrial: 6 %
- IVA: 13 %

## D Demoliciones

### DU Urbanización interior del terreno

#### DUI Iluminación exterior

**DUI010** Ud Desmontaje de lámpara de farola.
Desmontaje de lámpara de farola de entre 6 y 12 m de altura, con recuperación del material para su posterior ubicación en otro emplazamiento, siendo el orden de ejecución del proceso inverso al de su instalación, y carga manual sobre camión o contenedor.
Incluye: Desmontaje del elemento. Clasificación y etiquetado. Acopio de los materiales a reutilizar. Carga manual del material a reutilizar sobre camión. Retirada y acopio de los restos de obra. Limpieza de los restos de obra. Carga manual de los restos de obra sobre camión o contenedor.
Criterio de medición de proyecto: Número de unidades previstas, según documentación gráfica de Proyecto.
Criterio de medición de obra: Se medirá el número de unidades realmente desmontadas según especificaciones de Proyecto.

| Código | Ud | Descripción | Rendimiento | Precio | Importe |
|---|---|---|---|---|---|
| mq07cce010a | h | Camión con cesta elevadora de brazo articulado de 16 m de altura máxima de trabajo y 260 kg de carga máxima. (maquinaria) | 0.1 | 24.63 | 2.463 |
| mo003 | h | Instalador instalador electricista. (mano de obra) | 0.099 | 17.64 | 1.746 |
| mo102 | h | Principiante de instalador electricista. (mano de obra) | 0.099 | 10.99 | 1.088 |
| mo113 | h | Peón de albañilería. (mano de obra) | 0.018 | 10.59 | 0.191 |
| % | % | Herramientas | 2 % | 5.488 | 0.110 |
|  |  | Costes directos |  |  | 5.598 |
