# Elemento de fijación

- Propiedad del archivo: CYPE Ingenieros S.A.
- Formato: FIEBDC-3/2016
- Programa: Generador de precios de la construcción. CYPE Ingenieros, S.A.
- Fecha: 27/05/2024
- Ámbito geográfico: Panamá
- Divisa: USD
- Costes indirectos: 3 %
- Gastos generales: 13 %
- Beneficio industrial: 6 %
- IVA: 13 %

## E Estructuras

### EH Concreto armado

#### EHW Anclajes estructurales

**EHW024** Ud Elemento de fijación.
Varilla roscada con tuerca y arandela de acero inoxidable A4-70, según ISO 3506-1, de 8 mm de diámetro y 150 mm de longitud.
Incluye: Inserción del elemento de fijación. Aplicación del par de apriete con llave dinamométrica.
Criterio de medición de proyecto: Número de unidades previstas, según documentación gráfica de Proyecto.
Criterio de medición de obra: Se medirá el número de unidades realmente ejecutadas según especificaciones de Proyecto.

| Código | Ud | Descripción | Rendimiento | Precio | Importe |
|---|---|---|---|---|---|
| mt26reh305wc | Ud | Anclaje compuesto por varilla roscada de acero inoxidable A4-70, según ISO 3506-1 de 8 mm de diámetro, y 150 mm de longitud, tuerca y arandela, para fijaciones sobre estructuras de concreto. (material) | 1 | 5.21 | 5.210 |
| mo020 | h | Albañil especializado en mampostería. (mano de obra) | 0.015 | 17.17 | 0.258 |
| mo112 | h | Ayudante de albañilería. (mano de obra) | 0.015 | 10.77 | 0.162 |
| % | % | Herramientas | 2 % | 5.630 | 0.113 |
|  |  | Costes directos |  |  | 5.743 |

Residuos:
- colocación: mt26reh305wc; factor de residuo 0.0175085

## Recursos

**mt26reh305wc** Ud Anclaje compuesto por varilla roscada de acero inoxidable A4-70
Datos técnicos: Coste energético 5.232 MJ; Emisión de CO2 0.533 kg; Código LER 17 04 05; Masa del elemento 0.059 kg; Volumen 0.000028 m3
Residuos:
- embalaje: re170203 Plástico. (componente de residuo); rendimiento 0.025 kg; Código LER 17 02 03; Masa del elemento 1 kg; Volumen 0.001667 m3
