# Acero A 572 Grado 42 en vigas mixtas, piezas simples más conectores, estructura soldada

- Propiedad del archivo: CYPE INGENIEROS, S.A.
- Formato: FIEBDC-3/2002
- Ámbito geográfico: Panamá
- Divisa: USD
- Costes indirectos: 3.00 %
- Gastos generales: 13.00 %
- Beneficio industrial: 6.00 %
- IVA: 13.00 %

**EXV010** kg Acero A 572 Grado 42 en vigas mixtas, piezas simples más conectores, estructura soldada.
Suministro y montaje de acero laminado A 572 Grado 42, en perfiles laminados en caliente, piezas simples de las series IPN, IPE, UPN, HEA, HEB o HEM más conectores, para vigas mixtas, mediante uniones soldadas, trabajado y montado en taller y colocado en obra. Incluso parte proporcional de soldaduras, cortes, piezas especiales, despuntes y dos manos de imprimación excepto en las zonas en contacto con el concreto.
Incluye: Replanteo de la viga en sus apoyos. Colocación y fijación provisional del perfil. Apeado, aplomado y nivelación. Ejecución de las uniones. Replanteo y fijación de conectores.
Criterio de medición de proyecto: Peso nominal medido según documentación gráfica de Proyecto.
Criterio de medición de obra: Se determinará, a partir del peso obtenido en báscula oficial de las unidades llegadas a obra, el peso de las unidades realmente ejecutadas según especificaciones de Proyecto.

| Código | Ud | Descripción | Rendimiento | Precio | Importe |
|---|---|---|---|---|---|
| mt07ala000j | kg | Acero laminado A 572 Grado 42, en perfiles laminados en caliente, según ASTM A 572, piezas simples+conectores, para aplicaciones estructurales. (material) | 1.050 | 1.50 | 1.58 |
| mt27pfi010 | l | Imprimación de secado rápido, formulada con resinas alquídicas modificadas y fosfato de zinc. (material) | 0.050 | 6.96 | 0.35 |
| mq08sol020 | h | Equipo y elementos auxiliares para soldadura eléctrica. (maquinaria) | 0.015 | 3.32 | 0.05 |
| mo047 | h | Armador. (mano de obra) | 0.022 | 10.14 | 0.22 |
| mo094 | h | Principiante de armador. (mano de obra) | 0.022 | 6.41 | 0.14 |
| % | % | Herramientas | 2 % | 2.34 | 0.05 |
|  |  | Costes directos |  |  | 2.39 |
