# Punto de distribución

- Propiedad del archivo: CYPE Ingenieros S.A.
- Formato: FIEBDC-3/2016
- Programa: Generador de precios de la construcción. CYPE Ingenieros, S.A.
- Fecha: 25/10/2024
- Ámbito geográfico: Panamá
- Divisa: USD
- Costes indirectos: 3 %
- Gastos generales: 13 %
- Beneficio industrial: 6 %
- IVA: 13 %

## I Instalaciones

### IA Audiovisuales

#### IAF Red de cables de pares de cobre

**IAF040** Ud Punto de distribución.
Punto de distribución para la segregación de 10 pares, colocado en el registro secundario y equipado con 1 regleta de corte y prueba, con capacidad para 10 pares cada una y tipo de conexión por inserción y desplazamiento del aislante, montadas cada una de ellas en el registro secundario. Incluso carátulas identificativas, soportes metálicos para las regletas y accesorios.
Incluye: Colocación de los soportes. Colocación de las regletas. Conexionado y comprobación de su correcto funcionamiento.
Criterio de medición de proyecto: Número de unidades previstas, según documentación gráfica de Proyecto.
Criterio de medición de obra: Se medirá el número de unidades realmente ejecutadas según especificaciones de Proyecto.

| Código | Ud | Descripción | Rendimiento | Precio | Importe |
|---|---|---|---|---|---|
| mt40mta010b | Ud | Regleta de corte y prueba, con una capacidad de 10 pares, con inserción del conductor por desplazamiento del aislante. (material) | 1 | 4.9 | 4.900 |
| mt40mta020b | Ud | Soporte metálico individual para regleta de 10 pares. (material) | 1 | 1.69 | 1.690 |
| mt40mta040b | Ud | Carátula identificativa formada por marco porta-rótulos reclinable, 10 pares. (material) | 1 | 2.73 | 2.730 |
| mo001 | h | Instalador de telecomunicaciones. (mano de obra) | 0.082 | 18.33 | 1.503 |
| mo056 | h | Principiante de instalador de telecomunicaciones. (mano de obra) | 0.082 | 11.42 | 0.936 |
| % | % | Herramientas | 2 % | 11.759 | 0.235 |
|  |  | Costes directos |  |  | 11.994 |

## Recursos

**mt40mta010b** Ud Regleta de corte y prueba, con una capacidad de 10 pares, con inserción del conductor por desplazamiento del aislante
Datos técnicos: Coste energético 1.074 MJ; Emisión de CO2 0.074 kg
Residuos:
- embalaje: re150101 Envases de papel y cartón. (componente de residuo); rendimiento 0.032 kg; Código LER 15 01 01; Masa del elemento 1 kg; Volumen 0.001333 m3

**mt40mta020b** Ud Soporte metálico individual para regleta de 10 pares
Datos técnicos: Coste energético 0.235 MJ; Emisión de CO2 0.071 kg
Residuos:
- embalaje: re150101 Envases de papel y cartón; rendimiento 0.072 kg

**mt40mta040b** Ud Carátula identificativa formada por marco porta-rótulos reclinable, 10 pares
Datos técnicos: Coste energético 0.133 MJ; Emisión de CO2 0.210 kg
Residuos:
- embalaje: re150101 Envases de papel y cartón; rendimiento 0.247 kg
