# Tanque enterrado

- Propiedad del archivo: CYPE Ingenieros S.A.
- Formato: FIEBDC-3/2016
- Programa: Generador de precios de la construcción. CYPE Ingenieros, S.A.
- Fecha: 27/05/2024
- Ámbito geográfico: Panamá
- Divisa: USD
- Costes indirectos: 3 %
- Gastos generales: 13 %
- Beneficio industrial: 6 %
- IVA: 13 %

## I Instalaciones

### IC Calefacción, refrigeración, climatización y agua caliente

#### ICD Combustible líquido

**ICD010** Ud Tanque enterrado.
Tanque homologado de gasóleo enterrado de lámina de acero, de simple pared contenido en cubeto, con una capacidad de 3500 litros, para consumos colectivos. Incluso medidor de nivel, interruptor de nivel, equipo de protección catódica, canalización hasta caldera con tubería de cobre de 18 mm de diámetro protegida con funda de tubo de PVC, punto de transferencia, tubería de ventilación, tubo para detección de fugas, tapa de registro, válvulas y accesorios de conexión, con grupo de presión y elementos de protección según normativa. Totalmente montado, conexionado y probado. Sin incluir la obra civil.
Incluye: Descarga del tanque sobre el lecho de arena. Montaje de válvulas y accesorios. Colocación de la boca de carga y la tapa de registro. Colocación de la tubería de ventilación y del tubo buzo. Colocación y fijación de la canalización hasta la caldera. Instalación del grupo de presión. Colocación del equipo de protección catódica. Conexión a la red de tierra.
Criterio de medición de proyecto: Número de unidades previstas, según documentación gráfica de Proyecto.
Criterio de medición de obra: Se medirá el número de unidades realmente ejecutadas según especificaciones de Proyecto.

| Código | Ud | Descripción | Rendimiento | Precio | Importe |
|---|---|---|---|---|---|
| mt38dep020a | Ud | Tanque de diesel de lámina de acero, enterrado, de simple pared contenido en cubeto, con una capacidad de 3500 litros, para consumos colectivos. Tratamiento exterior: granallado SA 2 1/2 y acabado mediante capa de resina de poliuretano de 600 micras de espesor. Incluso elementos de protección según normativa. (material) | 1 | 2062.3 | 2062.300 |
| mt38dep028a | Ud | Equipo de presión de gasóleo, formado por grupo y accesorios. (material) | 1 | 1288.94 | 1288.940 |
| mt38dep022a | Ud | Indicador de nivel para tanque de combustibles líquidos. (material) | 1 | 246.99 | 246.990 |
| mt38dep023a | Ud | Interruptor de nivel para tanque de combustibles líquidos. (material) | 1 | 46.33 | 46.330 |
| mt38dep024c | Ud | Conjunto de boca de carga, valvulería y accesorios de conexión para tanque de combustibles líquidos. (material) | 1 | 134.54 | 134.540 |
| mt38dep026a | Ud | Tapa de registro de 70x70 cm, de fundición, para inspección de tanque enterrado de combustibles líquidos. Incluso accesorios. (material) | 1 | 119.21 | 119.210 |
| mt43tco010ca | m | Tubo de cobre estirado en frío sin soldadura, diámetro D=16/18 mm y 1 mm de espesor. (material) | 27.8 | 3.34 | 92.852 |
| mt43tco010ha | m | Tubo de cobre estirado en frío sin soldadura, diámetro D=51/54 mm y 1,5 mm de espesor. (material) | 2 | 16.74 | 33.480 |
| mt35aia090ad | m | Tubo rígido de PVC, enchufable, curvable en caliente, de color negro, de 32 mm de diámetro nominal, para canalización fija en superficie. Resistencia a la compresión 1250 N, resistencia al impacto 2 julios, temperatura de trabajo -5°C hasta 60°C, con grado de protección IP547, propiedades eléctricas: aislante, no propagador de la llama. Incluso abrazaderas, elementos de sujeción y accesorios (curvas, manguitos, tes, codos y curvas flexibles). (material) | 25 | 4.34 | 108.500 |
| mt38dep021a | Ud | Equipo de protección catódica para tanque de diesel de lámina de acero, enterrado, de simple pared, con una capacidad de 3500 litros, para consumos colectivos. (material) | 1 | 150.49 | 150.490 |
| mq07gte010c | h | Grúa autopropulsada de brazo telescópico con una capacidad de elevación de 30 t y 27 m de altura máxima de trabajo. (maquinaria) | 2.027 | 86.94 | 176.227 |
| mo004 | h | Instalador de calefacción. (mano de obra) | 10.782 | 17.64 | 190.194 |
| mo103 | h | Principiante de instalador de calefacción. (mano de obra) | 10.782 | 10.99 | 118.494 |
| % | % | Herramientas | 2 % | 4768.547 | 95.371 |
|  |  | Costes directos |  |  | 4863.918 |

Residuos:
- colocación: mt43tco010ca Tubo de cobre estirado en frío sin soldadura, diámetro D=16/18 mm y 1 mm de espesor; factor de residuo 0.044
- colocación: mt43tco010ha Tubo de cobre estirado en frío sin soldadura, diámetro D=51/54 mm y 1,5 mm de espesor; factor de residuo 0.0373674
- colocación: mt35aia090ad; factor de residuo 0.0275

## Recursos

**mt38dep020a** Ud Tanque de diesel de lámina de acero
Datos técnicos: Coste energético 3983.299 MJ; Emisión de CO2 209.933 kg
Residuos:
- embalaje: re150101 Envases de papel y cartón. (componente de residuo); rendimiento 3.979 kg; Código LER 15 01 01; Masa del elemento 1 kg; Volumen 0.001333 m3

**mt38dep023a** Ud Interruptor de nivel para tanque de combustibles líquidos
Datos técnicos: Coste energético 66.593 MJ; Emisión de CO2 2.833 kg
Residuos:
- embalaje: re150101 Envases de papel y cartón; rendimiento 0.072 kg

**mt43tco010ca** m Tubo de cobre estirado en frío sin soldadura, diámetro D=16/18 mm y 1 mm de espesor
Datos técnicos: Coste energético 17.693 MJ; Emisión de CO2 0.341 kg; Código LER 17 04 01; Masa del elemento 0.48 kg; Volumen 0.00032 m3

**mt43tco010ha** m Tubo de cobre estirado en frío sin soldadura, diámetro D=51/54 mm y 1,5 mm de espesor
Datos técnicos: Coste energético 107.263 MJ; Emisión de CO2 2.066 kg; Código LER 17 04 01; Masa del elemento 2.91 kg; Volumen 0.00194 m3

**mt35aia090ad** m Tubo rígido de PVC
Datos técnicos: Coste energético 36.814 MJ; Emisión de CO2 1.828 kg; Código LER 17 02 03; Masa del elemento 0.38 kg; Volumen 0.000633 m3
