# Válvula de gasóleo

- Propiedad del archivo: CYPE Ingenieros S.A.
- Formato: FIEBDC-3/2016
- Programa: Generador de precios de la construcción. CYPE Ingenieros, S.A.
- Fecha: 27/05/2024
- Ámbito geográfico: Panamá
- Divisa: USD
- Costes indirectos: 3 %
- Gastos generales: 13 %
- Beneficio industrial: 6 %
- IVA: 13 %

## I Instalaciones

### IC Calefacción, refrigeración, climatización y agua caliente

#### ICD Combustible líquido

**ICD150** Ud Válvula de gasóleo.
Válvula de esfera de latón niquelado para roscar de 3". Totalmente montada, conexionada y probada.
Incluye: Replanteo. Conexión de la válvula.
Criterio de medición de proyecto: Número de unidades previstas, según documentación gráfica de Proyecto.
Criterio de medición de obra: Se medirá el número de unidades realmente ejecutadas según especificaciones de Proyecto.

| Código | Ud | Descripción | Rendimiento | Precio | Importe |
|---|---|---|---|---|---|
| mt37sve010i | Ud | Válvula de esfera de latón niquelado para roscar de 3". (material) | 1 | 159.33 | 159.330 |
| mo004 | h | Instalador de calefacción. (mano de obra) | 0.224 | 17.64 | 3.951 |
| mo103 | h | Principiante de instalador de calefacción. (mano de obra) | 0.224 | 10.99 | 2.462 |
| % | % | Herramientas | 2 % | 165.743 | 3.315 |
|  |  | Costes directos |  |  | 169.058 |

## Recursos

**mt37sve010i** Ud Válvula de esfera de latón niquelado para roscar de 3"
Datos técnicos: Coste energético 3865.440 MJ; Emisión de CO2 259.662 kg
Residuos:
- embalaje: re150101 Envases de papel y cartón. (componente de residuo); rendimiento 0.073 kg; Código LER 15 01 01; Masa del elemento 1 kg; Volumen 0.001333 m3
